# Registre de passage

- Propriété du fichier: CYPE Ingenieros S.A.
- Format: FIEBDC-3/2016
- Logiciel: Générateur de prix de la construction. CYPE Ingenieros, S.A.
- Date: 06/11/2024
- Zone géographique: Maroc
- Devise: MAD
- Coûts indirects: 3 %
- Frais généraux: 13 %
- Bénéfice: 6 %
- TVA: 20 %

## T Équipements techniques

### TT Installations de télécommunication

#### TTT Installations intérieures

**TTT030** U Registre de passage.
Registro de paso pour les canalisations intérieures d'utilisateur de câble de paires torsadées d'ICT, type B, en polyester renforcé, de 100x100x40 mm, avec 3 entrées latérales pré-amorcées et égales sur leur quatre parois, auxquelles peuvent être couplés des cônes ajustables multidiamètre pour les entrées de conduits allant jusqu'à 25 mm. Installation encastrée. Comprend les accessoires, les pièces spéciales et les fixations.
Critère d'évaluation économique: Le prix ne comprend pas les travaux auxiliaires de maçonnerie pour installations.
Inclut: Implantation. Mise en place et fixation de la boîte.
Critère pour le métré: Nombre d'unités prévues, selon documentation graphique du Projet.
Critère pour le mémoire: On mesurera le nombre d'unités réellement exécutées selon les spécifications du Projet.

| Code | U | Désignation | Quantité | Prix | Montant |
|---|---|---|---|---|---|
| mt40irt010h | U | Registro de paso pour les canalisations intérieures d'utilisateur de câble de paires torsadées de ICT, type B, en polyester renforcé, de 100x100x40 mm, avec 3 entrées latérales pré-amorcées et égales sur leur quatre parois, auxquelles peuvent être couplés des cônes ajustables multidiamètre pour les entrées de conduits allant jusqu'à 25 mm, à encastrer. Comprend les accessoires, les pièces spéciales et les fixations. (matériau) | 1 | 37.85 | 37.850 |
| mo056 | h | Ouvrier professionnel II/OP installateur en télécommunications. (main-d'œuvre) | 0.11 | 51.22 | 5.634 |
| % | % | Frais de chantier des unités d'ouvrage | 2 % | 43.484 | 0.870 |
|  |  | Coûts directs |  |  | 44.354 |

## Ressources

**mt40irt010h** U Registro de paso pour les canalisations intérieures d'utilisateur de câble de paires torsadées de ICT
Données techniques: Coût énergétique 0.016 MJ; Émission de CO2 0.026 kg
Déchets:
- emballage: re150101 Emballages en papier et en carton. (composant de déchet); quantité 0.03 kg; Code CED 15 01 01; Masse de l'élément 1 kg; Volume 0.001333 m3
