# Unité intérieure d'air conditionné, à cassette, pour système VRF R32

- Propriété du fichier: CYPE Ingenieros S.A.
- Format: FIEBDC-3/2016
- Logiciel: Générateur de prix de la construction. CYPE Ingenieros, S.A.
- Date: 28/10/2025
- Zone géographique: Maroc
- Devise: MAD
- Coûts indirects: 3 %
- Frais généraux: 13 %
- Bénéfice: 6 %
- TVA: 20 %

## T Équipements techniques

### TV Climatisation et ventilation

#### TVI Système Mitsubishi Heavy Industries à débit de réfrigérant variable

**TVI030** U Unité intérieure d'air conditionné, à cassette, pour système VRF R32.
Unité intérieure d'air conditionné, à cassette à 4 voies, système air-air multisplit avec débit variable de réfrigérant, pour gaz R-32, alimentation monophasée (230V/50Hz), modèle FDT28KXZE3-W "MITSUBISHI HEAVY INDUSTRIES", puissance frigorifique totale 2,8 kW (température de bulbe humide de l'air intérieur 19°C, température de bulbe sec de l'air extérieur 35°C), puissance calorifique 3,2 kW (température de bulbe sec de l'air intérieur 20°C, température de bulbe humide de l'air extérieur 6°C), consommation d'électricité en refroidissement 40 W, consommation d'électricité en chauffage 40 W, niveau sonore (vitesse basse) 28 dBA, débit d'air 1200 m³/h, de 236x840x840 mm et 20 kg, panneau décoratif de couleur blanche, modèle T-PSA-5BW-E de 35x950x950 mm et 5 kg, avec détendeur électronique, filtre, prise estampée pour air extérieur, kit de montage, pompe et tuyau de drainage. Contrôle sans fil, modèle RCN-T5BW-E2. Comprend les éléments pour la suspension au plafond.
Critère d'évaluation économique: Le prix ne comprend ni la canalisation ni le câblage électrique d'alimentation.
Inclut: Implantation. Mise en place et fixation. Connexion aux lignes frigorifiques. Connexion au réseau électrique. Connexion au réseau de tout à l'égout. Mise en marche.
Critère pour le métré: Nombre d'unités prévues, selon documentation graphique du Projet.
Critère pour le mémoire: On mesurera le nombre d'unités réellement exécutées selon les spécifications du Projet.

| Code | U | Désignation | Quantité | Prix | Montant |
|---|---|---|---|---|---|
| mt42mhi027aa | U | Unité intérieure d'air conditionné, à cassette à 4 voies, système air-air multisplit avec débit variable de réfrigérant, pour gaz R-32, alimentation monophasée (230V/50Hz), modèle FDT28KXZE3-W "MITSUBISHI HEAVY INDUSTRIES", puissance frigorifique totale 2,8 kW (température de bulbe humide de l'air intérieur 19°C, température de bulbe sec de l'air extérieur 35°C), puissance calorifique 3,2 kW (température de bulbe sec de l'air intérieur 20°C, température de bulbe humide de l'air extérieur 6°C), consommation d'électricité en refroidissement 40 W, consommation d'électricité en chauffage 40 W, niveau sonore (vitesse basse) 28 dBA, débit d'air 1200 m³/h, de 236x840x840 mm et 20 kg, panneau décoratif de couleur blanche, modèle T-PSA-5BW-E de 35x950x950 mm et 5 kg, avec détendeur électronique, filtre, prise estampée pour air extérieur, kit de montage, pompe et tuyau de drainage. (matériau) | 1 | 26874.19 | 26874.190 |
| mt42www090 | U | Kit de support pour la suspension du plafond, constitué de quatre tiges filetées en acier galvanisé, avec leurs chevilles, écrous et rondelles correspondants. (matériau) | 1 | 301.19 | 301.190 |
| mt42mhi520h | U | Contrôle sans fil, modèle RCN-T5BW-E2 "MITSUBISHI HEAVY INDUSTRIES". (matériau) | 1 | 4285.08 | 4285.080 |
| mo005 | h | Compagnon professionnel III/CP2 installateur de climatisation. (main-d'œuvre) | 1.188 | 64.2 | 76.270 |
| mo104 | h | Ouvrier professionnel II/OP installateur de climatisation. (main-d'œuvre) | 1.188 | 55.25 | 65.637 |
| % | % | Frais de chantier des unités d'ouvrage | 2 % | 31602.367 | 632.047 |
|  |  | Coûts directs |  |  | 32234.414 |

## Ressources

**mt42mhi027aa** U Unité intérieure d'air conditionné
Données techniques: Coût énergétique 948.239 MJ; Émission de CO2 63.719 kg
Déchets:
- emballage: re150101 Emballages en papier et en carton. (composant de déchet); quantité 0.18 kg; Code CED 15 01 01; Masse de l'élément 1 kg; Volume 0.001333 m3
- emballage: re170203 Plastique. (composant de déchet); quantité 0.09 kg; Code CED 17 02 03; Masse de l'élément 1 kg; Volume 0.001667 m3
