# Câble bus de communications

- Propriété du fichier: CYPE Ingenieros S.A.
- Format: FIEBDC-3/2016
- Logiciel: Générateur de prix de la construction. CYPE Ingenieros, S.A.
- Date: 28/10/2025
- Zone géographique: Maroc
- Devise: MAD
- Coûts indirects: 3 %
- Frais généraux: 13 %
- Bénéfice: 6 %
- TVA: 20 %

## T Équipements techniques

### TV Climatisation et ventilation

#### TVL Système Mitsubishi Electric à débit de réfrigérant variable

**TVL190** m Câble bus de communications.
Câble bus de communications, blindé, à 2 fils, de 1,5 mm² de section par fil.
Critère d'évaluation économique: Le prix ne comprend pas la canalisation.
Inclut: Tension du câble. Connexion.
Critère pour le métré: Longueur mesurée selon documentation graphique du Projet.
Critère pour le mémoire: On mesurera la longueur réellement exécutée selon les spécifications du Projet.

| Code | U | Désignation | Quantité | Prix | Montant |
|---|---|---|---|---|---|
| mt42mee750a | m | Câble bus de communications, blindé, à 2 fils, de 1,5 mm² de section par fil. (matériau) | 1 | 109.52 | 109.520 |
| mo005 | h | Compagnon professionnel III/CP2 installateur de climatisation. (main-d'œuvre) | 0.055 | 64.2 | 3.531 |
| mo104 | h | Ouvrier professionnel II/OP installateur de climatisation. (main-d'œuvre) | 0.055 | 55.25 | 3.039 |
| % | % | Frais de chantier des unités d'ouvrage | 2 % | 116.090 | 2.322 |
|  |  | Coûts directs |  |  | 118.412 |

Déchets:
- pose: mt42mee750a Câble bus de communications, blindé, à 2 fils, de 1,5 mm² de section par fil; facteur de déchet 0.011

## Ressources

**mt42mee750a** m Câble bus de communications, blindé, à 2 fils, de 1,5 mm² de section par fil
Données techniques: Coût énergétique 3.360 MJ; Émission de CO2 0.130 kg; Code CED 17 04 11; Masse de l'élément 0.09 kg; Volume 0.00006 m3
Déchets:
- emballage: re150101 Emballages en papier et en carton. (composant de déchet); quantité 0.078 kg; Code CED 15 01 01; Masse de l'élément 1 kg; Volume 0.001333 m3
