# Thermostat de zone

- Propriété du fichier: CYPE Ingenieros S.A.
- Format: FIEBDC-3/2016
- Logiciel: Générateur de prix de la construction. CYPE Ingenieros, S.A.
- Date: 06/11/2024
- Zone géographique: Maroc
- Devise: MAD
- Coûts indirects: 3 %
- Frais généraux: 13 %
- Bénéfice: 6 %
- TVA: 20 %

## T Équipements techniques

### TV Climatisation et ventilation

#### TVZ Système multizone Airzone

**TVZ100** U Thermostat de zone.
Interface de contrôle d'utilisateur, Blueface AZCE6BLUEZEROCN "AIRZONE", écran tactile capacitif de 3,5" couleur, en acier y verre, connexion par câble, montage en surface, couleur noire, pour contrôle de la température, du mode de fonctionnement et de la vitesse du ventilateur dans le système, avec lecture de température ambiante et humaine relative de zone, contrôle des étapes de configuration (air, rayonnant ou combiné), fonction Eco-Adapt (sélection du niveau d'efficience énergétique du système), fonction Sleep, programmations horaires des températures de zone et de mode, information de consommation, accès à distance à d'autres zones du système, information climatique et de la consommation de la machine et 6 langues disponibles (espagnol, anglais, français, italien, allemand et portugais).
Inclut: Implantation. Mise en place et fixation. Connexion.
Critère pour le métré: Nombre d'unités prévues, selon documentation graphique du Projet.
Critère pour le mémoire: On mesurera le nombre d'unités réellement exécutées selon les spécifications du Projet.

| Code | U | Désignation | Quantité | Prix | Montant |
|---|---|---|---|---|---|
| mt42air650ab | U | Interface de contrôle d'utilisateur, Blueface AZCE6BLUEZEROCN "AIRZONE", écran tactile capacitif de 3,5" couleur, en acier y verre, connexion par câble, montage en surface, couleur noire, pour contrôle de la température, du mode de fonctionnement et de la vitesse du ventilateur dans le système, avec lecture de température ambiante et humaine relative de zone, contrôle des étapes de configuration (air, rayonnant ou combiné), fonction Eco-Adapt (sélection du niveau d'efficience énergétique du système), fonction Sleep, programmations horaires des températures de zone et de mode, information de consommation, accès à distance à d'autres zones du système, information climatique et de la consommation de la machine et 6 langues disponibles (espagnol, anglais, français, italien, allemand et portugais). (matériau) | 1 | 2573.79 | 2573.790 |
| mo005 | h | Compagnon professionnel III/CP2 installateur de climatisation. (main-d'œuvre) | 0.11 | 59.53 | 6.548 |
| mo104 | h | Ouvrier professionnel II/OP installateur de climatisation. (main-d'œuvre) | 0.088 | 51.22 | 4.507 |
| % | % | Frais de chantier des unités d'ouvrage | 2 % | 2584.845 | 51.697 |
|  |  | Coûts directs |  |  | 2636.542 |

## Ressources

**mt42air650ab** U Interface de contrôle d'utilisateur
Données techniques: Coût énergétique 8.770 MJ; Émission de CO2 0.583 kg
Déchets:
- emballage: re150101 Emballages en papier et en carton. (composant de déchet); quantité 0.179 kg; Code CED 15 01 01; Masse de l'élément 1 kg; Volume 0.001333 m3
- emballage: re170203 Plastique. (composant de déchet); quantité 0.09 kg; Code CED 17 02 03; Masse de l'élément 1 kg; Volume 0.001667 m3
