# Remplacement d'une menuiserie extérieure vitrée par une menuiserie en aluminium avec rupture de pont thermique et vitrage performant "CONTROL GLASS ACÚSTICO Y SOLAR"

- Propriété du fichier: CYPE Ingenieros S.A.
- Format: FIEBDC-3/2016
- Logiciel: Générateur de prix de la construction. CYPE Ingenieros, S.A.
- Date: 19/06/2024
- Zone géographique: Maroc
- Devise: MAD
- Coûts indirects: 3 %
- Frais généraux: 13 %
- Bénéfice: 6 %
- TVA: 20 %

## R Rénovation énergétique

### RB Baies

#### RBM Remplacement des menuiseries extérieures

**RBM010** U Remplacement d'une menuiserie extérieure vitrée par une menuiserie en aluminium avec rupture de pont thermique et vitrage performant "CONTROL GLASS ACÚSTICO Y SOLAR".
Rénovation énergétique des baies de façade, via le retrait de la menuiserie vitrée existante, quel que soit le type, placée en façade, avec des moyens manuels et chargement manuel des décombres dans le camion ou la benne et remplacement par une menuiserie en aluminium pour formation de fenêtre en aluminium, gamme moyenne, avec rupture de pont thermique, deux vantaux battants, s'ouvrant vers l'intérieur, dimensions 800x700 mm, finition laquée couleur blanche, avec le tampon QUALICOAT, qui garantit l'épaisseur et la qualité du processus de laquage, composée de vantail de 68 mm et cadre de 60 mm, parcloses, dormant, joints d'étanchéité en EPDM, poignée et ferrures, selon NF EN 14351-1; transmittance thermique du cadre: Uh,m = à partir de 2,8 W/(m²K); épaisseur maximale du vitrage: 46 mm, sans précadre; coffre de volet roulant basique incorporé (monobloc), volet roulant à lames en PVC, à actionnement manuel avec sangle et enrouleur, équipé de tous ses accessoires et double vitrage Guardian Select "CONTROL GLASS ACÚSTICO Y SOLAR", 4/6/4, ensemble formé de vitrage extérieur Float incolore de 4 mm, lame d'air déshydraté avec un profilé séparateur en aluminium et un double scellement périmétrique, de 6 mm, et vitrage intérieur Float incolore de 4 mm d'épaisseur; 14 mm d'épaisseur totale, avec cales et scellement continu. Comprend le scellement périmétrique avec un mastic de polyuréthane monocomposant.
Inclut: Démontage des éléments. Retrait et stockage du matériau démonté. Mise en place de la menuiserie. Ajustement final des vantaux. Scellement des joints périphériques. Mise en place, chaussage, montage et ajustement dans la menuiserie. Scellement final d'étanchéité. Nettoyage des restes d'ouvrage. Chargement du matériau démonté dans le camion ou la benne.
Critère pour le métré: Nombre d'unités prévues, selon documentation graphique du Projet.
Critère pour le mémoire: On mesurera le nombre d'unités réellement exécutées selon les spécifications du Projet.

| Code | U | Désignation | Quantité | Prix | Montant |
|---|---|---|---|---|---|
| mt25pfx160aaa | U | Fenêtre en aluminium, gamme moyenne, avec rupture de pont thermique, deux vantaux battants, s'ouvrant vers l'intérieur, dimensions 800x700 mm, finition laquée couleur blanche, avec le tampon QUALICOAT, qui garantit l'épaisseur et la qualité du processus de laquage, composée de vantail de 68 mm et cadre de 60 mm, parcloses, dormant, joints d'étanchéité en EPDM, poignée et ferrures, selon NF EN 14351-1; transmittance thermique du cadre: Uh,m = à partir de 2,8 W/(m²K); épaisseur maximale du vitrage: 46 mm, avec classification à la perméabilité à l'air classe 4, selon NF EN 12207, classification à l'étanchéité à l'eau classe E1650, selon NF EN 12208, et classification à la résistance à la charge du vent classe C5, selon NF EN 12210. (matériau) | 1 | 4643.68 | 4643.680 |
| mt15sja100 | U | Cartouche de mastic de silicone neutre. (matériau) | 1.05 | 42.83 | 44.972 |
| mt21veu011aaaaa | m² | Double vitrage Guardian Select "CONTROL GLASS ACÚSTICO Y SOLAR", 4/6/4, ensemble formé de vitrage extérieur Float incolore de 4 mm, lame d'air déshydraté avec un profilé séparateur en aluminium et un double scellement périmétrique, de 6 mm, et vitrage intérieur Float incolore de 4 mm d'épaisseur; 14 mm d'épaisseur totale. (matériau) | 0.565 | 250.13 | 141.323 |
| mt21sik010 | U | Cartouche de 310 ml de silicone synthétique incolore Elastosil WS-305-N "SIKA" (rendement approché de 12 m par cartouche). (matériau) | 0.58 | 28.08 | 16.286 |
| mt21vva021 | U | Produits complémentaires pour la mise en place de verres. (matériau) | 1 | 14.33 | 14.330 |
| mt25pco015aaaa | m² | Volet roulant à lames en PVC, de 37 mm de hauteur, couleur blanche, équipé d'un axe, de disques, de capsules et de tous ses accessoires, avec sangle et enrouleur pour actionnement manuel, de menuiserie en aluminium ou en PVC, y compris coffre incorporé (monobloc), de 166x170 mm, en PVC finition standard, avec perméabilité à l'air classe 3, selon NF EN 12207 et transmittance thermique supérieure à 2,2 W/(m²K). Selon NF EN 13659. (matériau) | 0.006 | 641.59 | 3.850 |
| mo113 | h | Ouvrier d'exécution I/OE1 construction. (main-d'œuvre) | 1.322 | 48.31 | 63.866 |
| mo018 | h | Compagnon professionnel III/CP2 menuisier PVC et métal. (main-d'œuvre) | 3.057 | 58.54 | 178.957 |
| mo059 | h | Ouvrier professionnel II/OP menuisier PVC et métal. (main-d'œuvre) | 3.057 | 51.45 | 157.283 |
| mo055 | h | Compagnon professionnel III/CP2 vitrier. (main-d'œuvre) | 0.052 | 57.47 | 2.988 |
| mo110 | h | Ouvrier professionnel II/OP vitrier. (main-d'œuvre) | 0.052 | 55.29 | 2.875 |
| % | % | Frais de chantier des unités d'ouvrage | 2 % | 5270.410 | 105.408 |
|  |  | Coûts directs |  |  | 5375.818 |

Déchets:
- pose: mt15sja100 Cartouche de mastic de silicone neutre; facteur de déchet 0.06
- pose: mt21veu011aaaaa; facteur de déchet 0.011
- pose: mt21sik010; facteur de déchet 0.06
- démolition: ruo170904 Déchets mélangés de construction et de démolition distincts de ceux spécifiés dans les codes 17 09 01, 17 09 02 et 17 09 03. (composant de déchet); quantité 11.928 kg; Code CED 17 09 04; Masse de l'élément 1 kg; Volume 0.000667 m3
- démolition: ruo170202 Verre. (composant de déchet); quantité 11.2 kg; Code CED 17 02 02; Masse de l'élément 1 kg; Volume 0.001 m3

## Ressources

**mt25pfx160aaa** U Fenêtre en aluminium
Données techniques: Coût énergétique 963.436 MJ; Émission de CO2 67.316 kg
Déchets:
- emballage: re150101 Emballages en papier et en carton. (composant de déchet); quantité 0.152 kg; Code CED 15 01 01; Masse de l'élément 1 kg; Volume 0.001333 m3
- emballage: re170201 Bois. (composant de déchet); quantité 0.085 kg; Code CED 17 02 01; Masse de l'élément 1 kg; Volume 0.000909 m3
- emballage: re170203 Plastique. (composant de déchet); quantité 0.109 kg; Code CED 17 02 03; Masse de l'élément 1 kg; Volume 0.001667 m3
- emballage: re170604 Matériaux d'isolation distincts de ceux spécifiés dans les codes 17 06 01 et 17 06 03. (composant de déchet); quantité 0.022 kg; Code CED 17 06 04; Masse de l'élément 1 kg; Volume 0.001667 m3

**mt15sja100** U Cartouche de mastic de silicone neutre
Données techniques: Coût énergétique 87.088 MJ; Émission de CO2 3.667 kg; Code CED 17 09 04; Masse de l'élément 0.45 kg; Volume 0.0003 m3
Déchets:
- emballage: re170203 Plastique; quantité 0.1 kg

**mt21veu011aaaaa** m² Double vitrage Guardian Select "CONTROL GLASS ACÚSTICO Y SOLAR"
Données techniques: Coût énergétique 299.887 MJ; Émission de CO2 22.430 kg; Code CED 17 02 02; Masse de l'élément 20 kg; Volume 0.02 m3
Déchets:
- emballage: re170604 Matériaux d'isolation distincts de ceux spécifiés dans les codes 17 06 01 et 17 06 03; quantité 0.013 kg

**mt21sik010** U Cartouche de 310 ml de silicone synthétique incolore Elastosil WS-305-N "SIKA" (rendement approché de 12 m par
Données techniques: Coût énergétique 87.088 MJ; Émission de CO2 3.667 kg; Code CED 17 09 04; Masse de l'élément 0.45 kg; Volume 0.0003 m3
Déchets:
- emballage: re170203 Plastique; quantité 0.1 kg
