# Remplacement des vitres de la menuiserie extérieure par vitrage performant "CONTROL GLASS ACÚSTICO Y SOLAR"

- Propriété du fichier: CYPE Ingenieros S.A.
- Format: FIEBDC-3/2016
- Logiciel: Générateur de prix de la construction. CYPE Ingenieros, S.A.
- Date: 19/06/2024
- Zone géographique: Maroc
- Devise: MAD
- Coûts indirects: 3 %
- Frais généraux: 13 %
- Bénéfice: 6 %
- TVA: 20 %

## R Rénovation énergétique

### RB Baies

#### RBV Remplacement des vitres

**RBV010** m² Remplacement des vitres de la menuiserie extérieure par vitrage performant "CONTROL GLASS ACÚSTICO Y SOLAR".
Rénovation énergétique des baies de façade, via le démontage avec des moyens manuels de vitrage, sans détériorer la menuiserie servant pour la fixation, et remplacement par double vitrage Guardian Select "CONTROL GLASS ACÚSTICO Y SOLAR", 4/6/4, ensemble formé de vitrage extérieur Float incolore de 4 mm, lame d'air déshydraté avec un profilé séparateur en aluminium et un double scellement périmétrique, de 6 mm, et vitrage intérieur Float incolore de 4 mm d'épaisseur; 14 mm d'épaisseur totale, avec calage en utilisant des cales d'appui périmétriques et latérales, scellement à froid avec silicone Sikasil WS-305-N "SIKA", compatible avec le matériau de support, et charge manuelle du matériau démonté dans le camion ou la benne.
Inclut: Démontage des éléments. Retrait et stockage du matériau démonté. Mise en place, chaussage, montage et ajustement dans la menuiserie. Scellement final d'étanchéité. Nettoyage des restes d'ouvrage. Chargement manuel du matériau démonté et des restes d'ouvrage dans le camion ou la benne.
Critère pour le métré: Surface de la menuiserie à vitrer, selon documentation graphique du Projet, en incluant dans chaque vantail de verre les dimensions du châssis.
Critère pour le mémoire: On mesurera la surface réellement exécutée selon les spécifications du Projet, en additionnant, pour chacune des pièces, la surface résultant de l'arrondissement par excès de chacune de ses arêtes à des multiples de 30 mm.

| Code | U | Désignation | Quantité | Prix | Montant |
|---|---|---|---|---|---|
| mt21veu011aaaaa | m² | Double vitrage Guardian Select "CONTROL GLASS ACÚSTICO Y SOLAR", 4/6/4, ensemble formé de vitrage extérieur Float incolore de 4 mm, lame d'air déshydraté avec un profilé séparateur en aluminium et un double scellement périmétrique, de 6 mm, et vitrage intérieur Float incolore de 4 mm d'épaisseur; 14 mm d'épaisseur totale. (matériau) | 1.006 | 250.13 | 251.631 |
| mt21sik010 | U | Cartouche de 310 ml de silicone synthétique incolore Elastosil WS-305-N "SIKA" (rendement approché de 12 m par cartouche). (matériau) | 0.58 | 28.08 | 16.286 |
| mt21vva021 | U | Produits complémentaires pour la mise en place de verres. (matériau) | 1 | 14.33 | 14.330 |
| mo055 | h | Compagnon professionnel III/CP2 vitrier. (main-d'œuvre) | 0.545 | 57.47 | 31.321 |
| mo110 | h | Ouvrier professionnel II/OP vitrier. (main-d'œuvre) | 0.545 | 55.29 | 30.133 |
| % | % | Frais de chantier des unités d'ouvrage | 2 % | 343.701 | 6.874 |
|  |  | Coûts directs |  |  | 350.575 |

Déchets:
- pose: mt21veu011aaaaa; facteur de déchet 0.011
- pose: mt21sik010; facteur de déchet 0.06

## Ressources

**mt21veu011aaaaa** m² Double vitrage Guardian Select "CONTROL GLASS ACÚSTICO Y SOLAR"
Données techniques: Coût énergétique 299.887 MJ; Émission de CO2 22.430 kg; Code CED 17 02 02; Masse de l'élément 20 kg; Volume 0.02 m3
Déchets:
- emballage: re170604 Matériaux d'isolation distincts de ceux spécifiés dans les codes 17 06 01 et 17 06 03. (composant de déchet); quantité 0.013 kg; Code CED 17 06 04; Masse de l'élément 1 kg; Volume 0.001667 m3

**mt21sik010** U Cartouche de 310 ml de silicone synthétique incolore Elastosil WS-305-N "SIKA" (rendement approché de 12 m par
Données techniques: Coût énergétique 87.088 MJ; Émission de CO2 3.667 kg; Code CED 17 09 04; Masse de l'élément 0.45 kg; Volume 0.0003 m3
Déchets:
- emballage: re170203 Plastique. (composant de déchet); quantité 0.1 kg; Code CED 17 02 03; Masse de l'élément 1 kg; Volume 0.001667 m3
