# Récupérateur de chaleur air-air. Installation murale

- Propriété du fichier: CYPE INGENIEROS, S.A.
- Format: FIEBDC-3/2002
- Zone géographique: Maroc
- Devise: MAD
- Coûts indirects: 3.00 %
- Frais généraux: 13.00 %
- Bénéfice: 6.00 %
- TVA: 20.00 %

## T Équipements techniques

### TV Climatisation et ventilation

#### TVA Distribution d'air

**TVA490** U Récupérateur de chaleur air-air. Installation murale.
Récupérateur de chaleur air-air, modèle Energy Comfort 325 "DAIKIN", classe d'efficacité énergétique A, classe d'efficacité énergétique A+, avec capteurs d'humidité et de CO2, débit d'air maximum 325 m³/h, consommation d'électricité 130 W, efficacité de récupération calorifique 91%, dimensions 700x525x705 mm, poids 21 kg, alimentation monophasée (230V/50Hz), avec connexions avec le réseau des conduits de 160 mm de diamètre, échangeur de flux croisé en polystyrène, ventilateurs centrifuges avec moteur de type EC basse consommation, filtres à air à haute efficacité, double bypass avec servomoteur pour changement de mode d'opération de récupération en free-cooling, capteurs de pression et de température et panneau de contrôle. Installation murale.
Inclut: Implantation. Mise en place et fixation. Connexion et contrôle de son bon fonctionnement.
Critère pour le métré: Nombre d'unités prévues, selon documentation graphique du Projet.
Critère pour le mémoire: On mesurera le nombre d'unités réellement exécutées selon les spécifications du Projet.

| Code | U | Désignation | Quantité | Prix | Montant |
|---|---|---|---|---|---|
| mt42dai950a | U | Récupérateur de chaleur air-air, modèle Energy Comfort 325 "DAIKIN", classe d'efficacité énergétique A, classe d'efficacité énergétique A+, avec capteurs d'humidité et de CO2, débit d'air maximum 325 m³/h, consommation d'électricité 130 W, efficacité de récupération calorifique 91%, dimensions 700x525x705 mm, poids 21 kg, alimentation monophasée (230V/50Hz), avec connexions avec le réseau des conduits de 160 mm de diamètre, échangeur de flux croisé en polystyrène, ventilateurs centrifuges avec moteur de type EC basse consommation, filtres à air à haute efficacité, double bypass avec servomoteur pour changement de mode d'opération de récupération en free-cooling, capteurs de pression et de température et panneau de contrôle. (matériau) | 1.000 | 40942.19 | 40942.19 |
| mo005 | h | Compagnon professionnel III/CP2 installateur de climatisation. (main-d'œuvre) | 0.770 | 59.53 | 45.84 |
| mo104 | h | Ouvrier professionnel II/OP installateur de climatisation. (main-d'œuvre) | 0.770 | 51.22 | 39.44 |
| % | % | Frais de chantier des unités d'ouvrage | 2 % | 41027.47 | 820.55 |
|  |  | Coûts directs |  |  | 41848.02 |
