# Dérivation pour ligne frigorifique de liquide et de gaz, pour système VRV-5, pour gaz R-32

- Propriété du fichier: CYPE Ingenieros S.A.
- Format: FIEBDC-3/2016
- Logiciel: Générateur de prix de la construction. CYPE Ingenieros, S.A.
- Date: 19/06/2024
- Zone géographique: Maroc
- Devise: MAD
- Coûts indirects: 3 %
- Frais généraux: 13 %
- Bénéfice: 6 %
- TVA: 20 %

## T Équipements techniques

### TV Climatisation et ventilation

#### TVK Système Daikin à débit de réfrigérant variable

**TVK080** U Dérivation pour ligne frigorifique de liquide et de gaz, pour système VRV-5, pour gaz R-32.
Déviation d'une ligne frigorifique constituée d'ensemble de deux joints Refnet, une pour la ligne de liquide et l'autre pour la ligne de gaz, pour système VRV-5 (Volume de Réfrigérant Variable), pour gaz R-32, modèle KHRA22M65T "DAIKIN", avec indice maximum de connexion des unités intérieure de 650.
Inclut: Connexion.
Critère pour le métré: Nombre d'unités prévues, selon documentation graphique du Projet.
Critère pour le mémoire: On mesurera le nombre d'unités réellement exécutées selon les spécifications du Projet.

| Code | U | Désignation | Quantité | Prix | Montant |
|---|---|---|---|---|---|
| mt42dai602a | U | Ensemble de deux joints Refnet, une pour la ligne de liquide et l'autre pour la ligne de gaz, pour système VRV-5 (Volume de Réfrigérant Variable), pour gaz R-32, modèle KHRA22M65T "DAIKIN", avec indice maximum de connexion des unités intérieure de 650. (matériau) | 1 | 3913.59 | 3913.590 |
| mo005 | h | Compagnon professionnel III/CP2 installateur de climatisation. (main-d'œuvre) | 0.055 | 59.53 | 3.274 |
| mo104 | h | Ouvrier professionnel II/OP installateur de climatisation. (main-d'œuvre) | 0.055 | 51.22 | 2.817 |
| % | % | Frais de chantier des unités d'ouvrage | 2 % | 3919.681 | 78.394 |
|  |  | Coûts directs |  |  | 3998.075 |
