# Silencieux pour conduit

- Propriété du fichier: CYPE INGENIEROS, S.A.
- Format: FIEBDC-3/2002
- Zone géographique: Maroc
- Devise: MAD
- Coûts indirects: 3.00 %
- Frais généraux: 13.00 %
- Bénéfice: 6.00 %
- TVA: 20.00 %

## T Équipements techniques

### TV Climatisation et ventilation

#### TVM Ventilation mécanique pour logements

**TVM220** U Silencieux pour conduit.
Silencieux cylindrique semi-rigide, DucoFlex "DAIKIN", en aluminium profilé, de 260 mm de diamètre et 1000 m de longueur, avec matériau absorbant en laine de verre de 50 mm d'épaisseur et connexions de 160 mm de diamètre. Comprend les accessoires de montage et les éléments de fixation.
Inclut: Implantation. Mise en place et fixation. Contrôle de son bon fonctionnement.
Critère pour le métré: Nombre d'unités prévues, selon documentation graphique du Projet.
Critère pour le mémoire: On mesurera le nombre d'unités réellement exécutées selon les spécifications du Projet.

| Code | U | Désignation | Quantité | Prix | Montant |
|---|---|---|---|---|---|
| mt42dai991a | U | Silencieux cylindrique semi-rigide, DucoFlex "DAIKIN", en aluminium profilé, de 260 mm de diamètre et 1000 m de longueur, avec matériau absorbant en laine de verre de 50 mm d'épaisseur et connexions de 160 mm de diamètre. (matériau) | 1.000 | 1737.85 | 1737.85 |
| mo005 | h | Compagnon professionnel III/CP2 installateur de climatisation. (main-d'œuvre) | 0.253 | 59.53 | 15.06 |
| mo104 | h | Ouvrier professionnel II/OP installateur de climatisation. (main-d'œuvre) | 0.253 | 51.22 | 12.96 |
| % | % | Frais de chantier des unités d'ouvrage | 2 % | 1765.87 | 35.32 |
|  |  | Coûts directs |  |  | 1801.19 |
