# Ventilo-convecteur à cassette, système à deux tubes

- Propriété du fichier: CYPE INGENIEROS, S.A.
- Format: FIEBDC-3/2002
- Zone géographique: Maroc
- Devise: MAD
- Coûts indirects: 3.00 %
- Frais généraux: 13.00 %
- Bénéfice: 6.00 %
- TVA: 20.00 %

## T Équipements techniques

### TV Climatisation et ventilation

#### TVO Unités terminales non autonomes de climatisation

**TVO100** U Ventilo-convecteur à cassette, système à deux tubes.
Ventilo-convecteur à cassette, à 4 voies, système à deux tubes, modèle FWI02ATN "DAIKIN", puissance frigorifique totale 3,27 kW, puissance frigorifique sensible 2,91 kW (température de bulbe sec de l'air intérieur 27°C, température de bulbe humide de l'air intérieur 19°C, température d'entrée de l'eau 7°C, écart de température 5°C), puissance calorifique 4,22 kW (température de bulbe sec de l'air intérieur 20°C, température d'entrée de l'eau 50°C), débit d'air 849 m³/h, dimensions 298x575x575 mm, poids 23 kg, puissance sonore 60 dBA, alimentation monophasée (230V/50Hz), avec ventilateur avec moteur type EC Inverter, panneau décoratif FPAN02A, pompe de drainage, et possibilité d'entrée d'air extérieur. Régulation: thermostat électronique, avec programmation hebdomadaire, bus de communication RS-485 et possibilité de configuration maître/esclave, modèle FWECSAC; carte électronique de puissance, modèle FWECSAP. Accessoires: vanne à 2 voies, modèle E2C2V02A. Comprend les éléments pour la suspension au plafond. Totalement monté, connecté et mis en marche par l'entreprise installatrice pour le contrôle de son bon fonctionnement.
Inclut: Implantation de l'unité. Mise en place et fixation de l'unité. Connecté aux réseaux de conduction d'eau, électrique et de récupération des condensats. Mise en marche.
Critère pour le métré: Nombre d'unités prévues, selon documentation graphique du Projet.
Critère pour le mémoire: On mesurera le nombre d'unités réellement exécutées selon les spécifications du Projet.

| Code | U | Désignation | Quantité | Prix | Montant |
|---|---|---|---|---|---|
| mt42dai783aa | U | Ventilo-convecteur à cassette, à 4 voies, système à deux tubes, modèle FWI02ATN "DAIKIN", puissance frigorifique totale 3,27 kW, puissance frigorifique sensible 2,91 kW (température de bulbe sec de l'air intérieur 27°C, température de bulbe humide de l'air intérieur 19°C, température d'entrée de l'eau 7°C, écart de température 5°C), puissance calorifique 4,22 kW (température de bulbe sec de l'air intérieur 20°C, température d'entrée de l'eau 50°C), débit d'air 849 m³/h, dimensions 298x575x575 mm, poids 23 kg, puissance sonore 60 dBA, alimentation monophasée (230V/50Hz), avec ventilateur avec moteur type EC Inverter, panneau décoratif FPAN02A, pompe de drainage, et possibilité d'entrée d'air extérieur. (matériau) | 1.000 | 17241.70 | 17241.70 |
| mt42dai081c | U | Vanne à 2 voies, modèle E2C2V02A "DAIKIN", avec kit de montage. (matériau) | 1.000 | 1642.07 | 1642.07 |
| mt42dai881b | U | Thermostat électronique, avec programmation hebdomadaire, bus de communication RS-485 et possibilité de configuration maître/esclave, modèle FWECSAC "DAIKIN", communication avec câble blindé à deux fils entre le thermostat et la plaque électronique à installer dans le ventilo-convecteur. (matériau) | 1.000 | 1847.32 | 1847.32 |
| mt42dai884a | U | Carte électronique de puissance, modèle FWECSAP "DAIKIN", pour installation sur le ventilo-convecteur. (matériau) | 1.000 | 2463.10 | 2463.10 |
| mt35aia090aa | m | Tube rigide en PVC, branchable, courbable à chaud, de couleur noire, de 16 mm de diamètre nominal, pour climatisation fixe en surface. Résistance à la compression 1250 N, résistance à l'impact 2 joules, température de travail -5°C jusqu'à 60°C, avec degré de protection IP547 selon NF EN 60529, propriétés électriques: isolant, non propagateur de la flamme. Selon NF EN 61386-1 et NF EN 61386-22. Comprend les colliers, les éléments de fixation et les accessoires (courbes, manchons, tés, coudes et courbes flexibles). (matériau) | 5.000 | 16.86 | 84.30 |
| mt42dai900 | m | Câble bus à 2 fils, de 0,5 mm² de section par fil (matériau) | 5.000 | 10.95 | 54.75 |
| mt37sve010b | U | Vanne à sphère en laiton nickelé à visser de 1/2". (matériau) | 2.000 | 56.41 | 112.82 |
| mt42www090 | U | Kit de support pour la suspension du plafond, constitué de quatre tiges filetées en acier galvanisé, avec leurs chevilles, écrous et rondelles correspondants. (matériau) | 1.000 | 301.05 | 301.05 |
| mo005 | h | Compagnon professionnel III/CP2 installateur de climatisation. (main-d'œuvre) | 4.053 | 59.53 | 241.28 |
| mo104 | h | Ouvrier professionnel II/OP installateur de climatisation. (main-d'œuvre) | 4.053 | 51.22 | 207.59 |
| % | % | Frais de chantier des unités d'ouvrage | 2 % | 24195.98 | 483.92 |
|  |  | Coûts directs |  |  | 24679.90 |
