# Unité intérieure d'air conditionné, de plafond avec distribution non gainée

- Propriété du fichier: CYPE Ingenieros S.A.
- Format: FIEBDC-3/2016
- Logiciel: Générateur de prix de la construction. CYPE Ingenieros, S.A.
- Date: 04/11/2025
- Zone géographique: Maroc
- Devise: MAD
- Coûts indirects: 3 %
- Frais généraux: 13 %
- Bénéfice: 6 %
- TVA: 20 %

## R Rénovation énergétique

### RC Chauffage, climatisation et E.C.S.

#### RCM Unités autonomes de climatisation

**RCM110** U Unité intérieure d'air conditionné, de plafond avec distribution non gainée.
Rénovation énergétique des bâtiments via la mise en place, en remplacement d'un équipement existant, d'unité intérieure d'air conditionné, de plafond avec distribution non gainable, système air-air multisplit, modèle FHA35A9 "DAIKIN", pour gaz R-32/R-410A, puissance frigorifique nominale 3,4 kW (température de bulbe sec de l'air intérieur 27°C, température de bulbe humide de l'air intérieur 19°C, température de bulbe sec de l'air extérieur 35°C), puissance calorifique nominale 4 kW (température de bulbe sec de l'air intérieur 20°C, température de bulbe sec de l'air extérieur 7°C, température de bulbe humide de l'air extérieur 6°C), diamètre de connexion du tuyau de liquide 1/4", diamètre de connexion du tuyau de gaz 3/8", alimentation monophasée (230V/50Hz), avec, débit d'air en refroidissement à élevée/moyenne/faible vitesse: 14/11,5/10 m³/min, débit d'air en chauffage à élevée/moyenne/faible vitesse: 14/11,5/10 m³/min, dimensions 235x1270x690 mm, poids 24 kg, pression sonore en refroidissement à élevée/moyenne/faible vitesse: 36/34/31 dBA, pression sonore en chauffage à élevée/moyenne/faible vitesse: 36/34/34 dBA, puissance sonore 53 dBA, avec signal de nettoyage de filtre, filtre d'air de succion et pompe de drainage. Régulation: contrôle à distance multifonction, modèle Madoka BRC1H52W.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai066a | U | Unité intérieure d'air conditionné, de plafond avec distribution non gainable, système air-air multisplit, modèle FHA35A9 "DAIKIN", pour gaz R-32/R-410A, puissance frigorifique nominale 3,4 kW (température de bulbe sec de l'air intérieur 27°C, température de bulbe humide de l'air intérieur 19°C, température de bulbe sec de l'air extérieur 35°C), puissance calorifique nominale 4 kW (température de bulbe sec de l'air intérieur 20°C, température de bulbe sec de l'air extérieur 7°C, température de bulbe humide de l'air extérieur 6°C), diamètre de connexion du tuyau de liquide 1/4", diamètre de connexion du tuyau de gaz 3/8", alimentation monophasée (230V/50Hz), avec, débit d'air en refroidissement à élevée/moyenne/faible vitesse: 14/11,5/10 m³/min, débit d'air en chauffage à élevée/moyenne/faible vitesse: 14/11,5/10 m³/min, dimensions 235x1270x690 mm, poids 24 kg, pression sonore en refroidissement à élevée/moyenne/faible vitesse: 36/34/31 dBA, pression sonore en chauffage à élevée/moyenne/faible vitesse: 36/34/34 dBA, puissance sonore 53 dBA, avec signal de nettoyage de filtre, filtre d'air de succion et pompe de drainage. (matériau) | 1 | 14292.74 | 14292.740 |
| mt42dai508a | U | Contrôle à distance multifonction, modèle Madoka BRC1H52W "DAIKIN", couleur blanche, avec programmation hebdomadaire, possibilité de sélectionner le mode standard ou le mode simplifié pour les hôtels, fonction marche/arrêt, changement de mode de fonctionnement, limitation de la température de consigne, sélection de la vitesse du ventilateur et fonctions avancées à l'aide de l'App pour smartphone avec connectivité Bluetooth Low Energy (BLE). (matériau) | 1 | 2998.19 | 2998.190 |
| mt42dai900 | m | Câble bus à 2 fils, de 0,5 mm² de section par fil (matériau) | 3 | 10.95 | 32.850 |
| mt35aia090aa | m | Tube rigide en PVC, branchable, courbable à chaud, de couleur noire, de 16 mm de diamètre nominal, pour climatisation fixe en surface. Résistance à la compression 1250 N, résistance à l'impact 2 joules, température de travail -5°C jusqu'à 60°C, avec degré de protection IP547 selon NF EN 60529, propriétés électriques: isolant, non propagateur de la flamme. Selon NF EN 61386-1 et NF EN 61386-22. Comprend les colliers, les éléments de fixation et les accessoires (courbes, manchons, tés, coudes et courbes flexibles). (matériau) | 3 | 16.87 | 50.610 |
| mo005 | h | Compagnon professionnel III/CP2 installateur de climatisation. (main-d'œuvre) | 1.181 | 64.2 | 75.820 |
| mo104 | h | Ouvrier professionnel II/OP installateur de climatisation. (main-d'œuvre) | 1.181 | 55.25 | 65.250 |
| % | % | Frais de chantier des unités d'ouvrage | 2 % | 17515.460 | 350.309 |
|  |  | Coûts directs |  |  | 17865.769 |

Déchets:
- pose: mt42dai900 Câble bus à 2 fils, de 0,5 mm² de section par fil; facteur de déchet 0.0165111
- pose: mt35aia090aa; facteur de déchet 0.0275

## Ressources

**mt42dai066a** U Unité intérieure d'air conditionné
Données techniques: Coût énergétique 1136.104 MJ; Émission de CO2 76.346 kg
Déchets:
- emballage: re150101 Emballages en papier et en carton. (composant de déchet); quantité 0.18 kg; Code CED 15 01 01; Masse de l'élément 1 kg; Volume 0.001333 m3
- emballage: re170203 Plastique. (composant de déchet); quantité 0.09 kg; Code CED 17 02 03; Masse de l'élément 1 kg; Volume 0.001667 m3

**mt42dai900** m Câble bus à 2 fils, de 0,5 mm² de section par fil
Données techniques: Coût énergétique 1.694 MJ; Émission de CO2 0.087 kg; Code CED 17 04 11; Masse de l'élément 0.045 kg; Volume 0.00003 m3
Déchets:
- emballage: re150101 Emballages en papier et en carton; quantité 0.065 kg

**mt35aia090aa** m Tube rigide en PVC
Données techniques: Coût énergétique 11.760 MJ; Émission de CO2 0.574 kg; Code CED 17 02 03; Masse de l'élément 0.12 kg; Volume 0.0002 m3
