# Récupérateur de chaleur air-air, avec une batterie à détente directe. Installation au plafond

- Propriété du fichier: CYPE Ingenieros S.A.
- Format: FIEBDC-3/2016
- Logiciel: Générateur de prix de la construction. CYPE Ingenieros, S.A.
- Date: 19/06/2024
- Zone géographique: Maroc
- Devise: MAD
- Coûts indirects: 3 %
- Frais généraux: 13 %
- Bénéfice: 6 %
- TVA: 20 %

## T Équipements techniques

### TV Climatisation et ventilation

#### TVA Distribution d'air

**TVA450** U Récupérateur de chaleur air-air, avec une batterie à détente directe. Installation au plafond.
Récupérateur enthalpique air-air, modèle VAM500J8 "DAIKIN", efficacité de récupération calorifique à vitesse élevée 82,5%, débit d'air nominal à une vitesse maximale 500 m³/h, pression à air nominal à une vitesse maximale 90 Pa, consommation d'électricité à vitesse élevée 113 W, dimensions 305x866x1113 mm, poids 46,5 kg, pression sonore à une vitesse maximale 37,5 dBA, alimentation monophasée (230V/50Hz), avec connexions de 200 mm de diamètre, échangeur de chaleur à haute efficacité, préfiltres à air, ventilateurs avec moteur DC à 3 vitesses, avec changement de mode automatique d'opération de récupération à free cooling et possibilité de contrôle domotique. Accessoires: batterie à détente directe. Installation au plafond. Comprend les éléments pour la suspension au plafond.
Inclut: Implantation. Mise en place et fixation. Connexion et contrôle de son bon fonctionnement.
Critère pour le métré: Nombre d'unités prévues, selon documentation graphique du Projet.
Critère pour le mémoire: On mesurera le nombre d'unités réellement exécutées selon les spécifications du Projet.

| Code | U | Désignation | Quantité | Prix | Montant |
|---|---|---|---|---|---|
| mt42dai650m | U | Récupérateur enthalpique air-air, modèle VAM500J8 "DAIKIN", efficacité de récupération calorifique à vitesse élevée 82,5%, débit d'air nominal à une vitesse maximale 500 m³/h, pression à air nominal à une vitesse maximale 90 Pa, consommation d'électricité à vitesse élevée 113 W, dimensions 305x866x1113 mm, poids 46,5 kg, pression sonore à une vitesse maximale 37,5 dBA, alimentation monophasée (230V/50Hz), avec connexions de 200 mm de diamètre, échangeur de chaleur à haute efficacité, préfiltres à air, ventilateurs avec moteur DC à 3 vitesses, avec changement de mode automatique d'opération de récupération à free cooling et possibilité de contrôle domotique. (matériau) | 1 | 37302.28 | 37302.280 |
| mt42dai652e | U | Batterie à détente directe, modèle EKVDX32A "DAIKIN", puissance frigorifique 3,4 kW, puissance calorifique 4,2 kW, de 250x550x809 mm, poids 19 kg, pour récupérateur de chaleur air-air. (matériau) | 1 | 25123.62 | 25123.620 |
| mt42www090 | U | Kit de support pour la suspension du plafond, constitué de quatre tiges filetées en acier galvanisé, avec leurs chevilles, écrous et rondelles correspondants. (matériau) | 1 | 301.05 | 301.050 |
| mo005 | h | Compagnon professionnel III/CP2 installateur de climatisation. (main-d'œuvre) | 0.833 | 59.53 | 49.588 |
| mo104 | h | Ouvrier professionnel II/OP installateur de climatisation. (main-d'œuvre) | 0.833 | 51.22 | 42.666 |
| % | % | Frais de chantier des unités d'ouvrage | 2 % | 62819.204 | 1256.384 |
|  |  | Coûts directs |  |  | 64075.588 |
