# Dérivation pour ligne frigorifique de liquide, de décharge de gaz et de succion de gaz, pour système VRV-IV, pour gaz R-410A

- Propriété du fichier: CYPE Ingenieros S.A.
- Format: FIEBDC-3/2016
- Logiciel: Générateur de prix de la construction. CYPE Ingenieros, S.A.
- Date: 19/06/2024
- Zone géographique: Maroc
- Devise: MAD
- Coûts indirects: 3 %
- Frais généraux: 13 %
- Bénéfice: 6 %
- TVA: 20 %

## T Équipements techniques

### TV Climatisation et ventilation

#### TVK Système Daikin à débit de réfrigérant variable

**TVK280** U Dérivation pour ligne frigorifique de liquide, de décharge de gaz et de succion de gaz, pour système VRV-IV, pour gaz R-410A.
Déviation d'une ligne frigorifique constituée d'ensemble de trois collecteurs Refnet, un pour la ligne de liquide, un pour la ligne de décharge de gaz et un pour la ligne de succion de gaz, de 8 sorties chacune, pour système VRV-IV (Volume de Réfrigérant Variable) pompe à chaleur avec récupération de chaleur, modèle KHRQ23M75H "DAIKIN", avec indice maximum de connexion des unités intérieure de 1000.
Inclut: Connexion.
Critère pour le métré: Nombre d'unités prévues, selon documentation graphique du Projet.
Critère pour le mémoire: On mesurera le nombre d'unités réellement exécutées selon les spécifications du Projet.

| Code | U | Désignation | Quantité | Prix | Montant |
|---|---|---|---|---|---|
| mt42dai604c | U | Ensemble de trois collecteurs Refnet, un pour la ligne de liquide, un pour la ligne de décharge de gaz et un pour la ligne de succion de gaz, de 8 sorties chacune, pour système VRV-IV (Volume de Réfrigérant Variable) pompe à chaleur avec récupération de chaleur, modèle KHRQ23M75H "DAIKIN", avec indice maximum de connexion des unités intérieure de 1000. (matériau) | 1 | 11357.63 | 11357.630 |
| mo005 | h | Compagnon professionnel III/CP2 installateur de climatisation. (main-d'œuvre) | 0.059 | 59.53 | 3.512 |
| mo104 | h | Ouvrier professionnel II/OP installateur de climatisation. (main-d'œuvre) | 0.059 | 51.22 | 3.022 |
| % | % | Frais de chantier des unités d'ouvrage | 2 % | 11364.164 | 227.283 |
|  |  | Coûts directs |  |  | 11591.447 |
