# Équipement d'air conditionné avec unité intérieure de paroi, système air-air split 1x1

- Propriété du fichier: CYPE Ingenieros S.A.
- Format: FIEBDC-3/2016
- Logiciel: Générateur de prix de la construction. CYPE Ingenieros, S.A.
- Date: 16/09/2024
- Zone géographique: Maroc
- Devise: MAD
- Coûts indirects: 3 %
- Frais généraux: 13 %
- Bénéfice: 6 %
- TVA: 20 %

## T Équipements techniques

### TV Climatisation et ventilation

#### TVT Unités terminales autonomes de climatisation

**TVT090** U Équipement d'air conditionné avec unité intérieure de paroi, système air-air split 1x1.
Équipement d'air conditionné, système air-air split 1x1, pompe à chaleur, gamme Sky Air, série Alpha, modèle ZTXM35R "DAIKIN", puissance frigorifique nominale 3,5 kW (température de bulbe sec à l'intérieur 27°C, température de bulbe humide à l'intérieur 19°C, température de bulbe sec à l'extérieur 35°C), puissance calorifique nominale 4 kW (température de bulbe sec à l'intérieur 20°C, température de bulbe sec à l'extérieur 7°C, température de bulbe humide à l'extérieur 6°C), diamètre de connexion du tuyau de liquide 1/4", diamètre de connexion du tuyau de gaz 3/8", alimentation monophasée (230V/50Hz), SEER 7,7 (classe A++), SCOP 4,6 (classe A++), consommation d'énergie annuelle de saison en refroidissement 159 kWh, consommation d'énergie annuelle de saison en chauffage 790 kWh, constitué d'une unité intérieure de paroi FTXM35R, avec, débit d'air en refroidissement à élevée/moyenne/faible vitesse: 11,3/6/4,2 m³/min, débit d'air en chauffage à élevée/moyenne/faible vitesse: 9,8/6,5/4,9 m³/min, dimensions 295x778x272 mm, poids 10 kg, pression sonore en refroidissement à élevée/moyenne/faible vitesse: 45/29/19 dBA, pression sonore en chauffage à élevée/moyenne/faible vitesse: 39/28/20 dBA, puissance sonore 60 dBA, avec signal de nettoyage de filtre et filtre d'air de succion, contrôle à distance par infrarouges, avec fonction marche/arrêt, changement de mode de fonctionnement, ajustement de la température de consigne, sélection de la vitesse du ventilateur, visualisation d'un signal dans le récepteur et réinitialisation d'un filtre sale dans la commande, et une unité extérieure RZAG35A, débit d'air en refroidissement 55,1 m³/min, débit d'air en chauffage 55,1 m³/min, gaz réfrigérant R-32, compresseur swing, dimensions 734x870x373 mm, poids 52 kg, pression sonore en refroidissement 48 dBA, pression sonore en chauffage 48 dBA, puissance sonore 62 dBA, longueur maximale de la tuyauterie 50 m, différence maximale de hauteur entre l'unité extérieure et l'unité intérieure 30 m. Comprend les éléments antivibratoires et les supports de paroi pour l'appui de l'unité extérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42dai035aa | U | Équipement d'air conditionné, système air-air split 1x1, pompe à chaleur, gamme Sky Air, série Alpha, modèle ZTXM35R "DAIKIN", puissance frigorifique nominale 3,5 kW (température de bulbe sec à l'intérieur 27°C, température de bulbe humide à l'intérieur 19°C, température de bulbe sec à l'extérieur 35°C), puissance calorifique nominale 4 kW (température de bulbe sec à l'intérieur 20°C, température de bulbe sec à l'extérieur 7°C, température de bulbe humide à l'extérieur 6°C), diamètre de connexion du tuyau de liquide 1/4", diamètre de connexion du tuyau de gaz 3/8", alimentation monophasée (230V/50Hz), SEER 7,7 (classe A++), SCOP 4,6 (classe A++), consommation d'énergie annuelle de saison en refroidissement 159 kWh, consommation d'énergie annuelle de saison en chauffage 790 kWh, constitué d'une unité intérieure de paroi FTXM35R, avec, débit d'air en refroidissement à élevée/moyenne/faible vitesse: 11,3/6/4,2 m³/min, débit d'air en chauffage à élevée/moyenne/faible vitesse: 9,8/6,5/4,9 m³/min, dimensions 295x778x272 mm, poids 10 kg, pression sonore en refroidissement à élevée/moyenne/faible vitesse: 45/29/19 dBA, pression sonore en chauffage à élevée/moyenne/faible vitesse: 39/28/20 dBA, puissance sonore 60 dBA, avec signal de nettoyage de filtre et filtre d'air de succion, contrôle à distance par infrarouges, avec fonction marche/arrêt, changement de mode de fonctionnement, ajustement de la température de consigne, sélection de la vitesse du ventilateur, visualisation d'un signal dans le récepteur et réinitialisation d'un filtre sale dans la commande, et une unité extérieure RZAG35A, débit d'air en refroidissement 55,1 m³/min, débit d'air en chauffage 55,1 m³/min, gaz réfrigérant R-32, compresseur swing, dimensions 734x870x373 mm, poids 52 kg, pression sonore en refroidissement 48 dBA, pression sonore en chauffage 48 dBA, puissance sonore 62 dBA, longueur maximale de la tuyauterie 50 m, différence maximale de hauteur entre l'unité extérieure et l'unité intérieure 30 m. (matériau) | 1 | 32252.93 | 32252.930 |
| mt42www085 | U | Kit de supports de paroi, constitué de jeu d'équerres de 50x45 cm et quatre amortisseurs en caoutchouc, avec leurs chevilles, vis, écrous et rondelles correspondants. (matériau) | 1 | 258.63 | 258.630 |
| mo005 | h | Compagnon professionnel III/CP2 installateur de climatisation. (main-d'œuvre) | 2.362 | 59.53 | 140.610 |
| mo104 | h | Ouvrier professionnel II/OP installateur de climatisation. (main-d'œuvre) | 2.362 | 51.22 | 120.982 |
| % | % | Frais de chantier des unités d'ouvrage | 2 % | 32773.152 | 655.463 |
|  |  | Coûts directs |  |  | 33428.615 |
