# Tuyauterie pour installation en intérieur, placée superficiellement

- Propriété du fichier: CYPE Ingenieros S.A.
- Format: FIEBDC-3/2016
- Logiciel: Generador de precios de la construcción. CYPE Ingenieros, S.A.
- Date: 15/06/2024
- Zone géographique: Maroc
- Devise: MAD
- Coûts indirects: 3 %
- Frais généraux: 13 %
- Bénéfice: 6 %
- TVA: 20 %

## T Équipements techniques

### TP Installations de distribution de l'eau

#### TPI Installation intérieure

**TPI010** m Tuyauterie pour installation en intérieur, placée superficiellement.
Tuyauterie pour installation intérieure, placée superficiellement et fixée à la surface support, constituée de tube en polychlorure de vinyle non plastifié (PVC-U), de 50 mm de diamètre extérieur, PN=6 atm et 1,6 mm d'épaisseur, avec extrémité évasée, pour assemblage collé. Comprend le matériau auxiliaire pour le montage et la fixation à l'ouvrage, les accessoires et les pièces spéciales.
Inclut: Implantation. Mise en place et fixation d'un tube et des accessoires.
Critère pour le métré: Longueur mesurée selon documentation graphique du Projet.
Critère pour le mémoire: On mesurera la longueur réellement exécutée selon les spécifications du Projet.

| Code | U | Désignation | Quantité | Prix | Montant |
|---|---|---|---|---|---|
| mt37tvq011af | U | Matériau auxiliaire pour montage et fixation à l'ouvrage des tuyaux en polychlorure de vinyle non plastifié (PVC-U), de 50 mm de diamètre extérieur. (matériau) | 1 | 1.31 | 1.310 |
| mt37tvq010afc | m | Tube en polychlorure de vinyle non plastifié (PVC-U), de 50 mm de diamètre extérieur, PN=6 atm et 1,6 mm d'épaisseur, avec extrémité évasée, pour assemblage collé, selon NF EN 1452, avec le prix augmenté de 10% pour cause d'accessoires et pièces spéciales. (matériau) | 1 | 28.74 | 28.740 |
| mo008 | h | Compagnon professionnel III/CP2 plombier. (main-d'œuvre) | 0.088 | 59.53 | 5.239 |
| mo107 | h | Ouvrier professionnel II/OP plombier. (main-d'œuvre) | 0.088 | 51.22 | 4.507 |
| % | % | Frais de chantier des unités d'ouvrage | 2 % | 39.796 | 0.796 |
|  |  | Coûts directs |  |  | 40.592 |

Déchets:
- pose: mt37tvq010afc; facteur de déchet 0.0275

## Ressources

**mt37tvq010afc** m Tube en polychlorure de vinyle non plastifié (PVC-U)
Données techniques: Coût énergétique 31.970 MJ; Émission de CO2 1.587 kg; Code CED 17 02 03; Masse de l'élément 0.33 kg; Volume 0.00055 m3
