# Tuyauterie pour installation en intérieur, placée superficiellement

- Propriété du fichier: CYPE Ingenieros S.A.
- Format: FIEBDC-3/2016
- Logiciel: Generador de precios de la construcción. CYPE Ingenieros, S.A.
- Date: 15/06/2024
- Zone géographique: Maroc
- Devise: MAD
- Coûts indirects: 3 %
- Frais généraux: 13 %
- Bénéfice: 6 %
- TVA: 20 %

## T Équipements techniques

### TP Installations de distribution de l'eau

#### TPI Installation intérieure

**TPI010** m Tuyauterie pour installation en intérieur, placée superficiellement.
Tuyauterie pour installation intérieure, placée superficiellement et fixée à la surface support, constituée de tube en polybutylène (PB), pour assemblage avec anneau de rétention, série 4, de 20 mm de diamètre extérieur et 2,3 mm d'épaisseur. Comprend le matériau auxiliaire pour le montage et la fixation à l'ouvrage, les accessoires et les pièces spéciales.
Inclut: Implantation. Mise en place et fixation d'un tube et des accessoires.
Critère pour le métré: Longueur mesurée selon documentation graphique du Projet.
Critère pour le mémoire: On mesurera la longueur réellement exécutée selon les spécifications du Projet.

| Code | U | Désignation | Quantité | Prix | Montant |
|---|---|---|---|---|---|
| mt37tpt400c | U | Matériau auxiliaire pour montage et fixation à l'ouvrage des tuyaux en polybutylène (PB), de 20 mm de diamètre extérieur. (matériau) | 1 | 2 | 2.000 |
| mt37tpt010cc | m | Tube en polybutylène (PB), pour assemblage avec anneau de rétention, série 4, de 20 mm de diamètre extérieur et 2,3 mm d'épaisseur, selon NF EN ISO 15876-2, avec le prix augmenté de 10% pour cause d'accessoires et pièces spéciales. (matériau) | 1 | 43.92 | 43.920 |
| mo008 | h | Compagnon professionnel III/CP2 plombier. (main-d'œuvre) | 0.022 | 59.53 | 1.310 |
| mo107 | h | Ouvrier professionnel II/OP plombier. (main-d'œuvre) | 0.022 | 51.22 | 1.127 |
| % | % | Frais de chantier des unités d'ouvrage | 2 % | 48.357 | 0.967 |
|  |  | Coûts directs |  |  | 49.324 |

Déchets:
- pose: mt37tpt010cc; facteur de déchet 0.0275

## Ressources

**mt37tpt010cc** m Tube en polybutylène (PB)
Données techniques: Coût énergétique 11.626 MJ; Émission de CO2 0.577 kg; Code CED 17 02 03; Masse de l'élément 0.12 kg; Volume 0.0002 m3
