# Tuyauterie pour alimentation en eau potable, enterrée

- Propriété du fichier: CYPE Ingenieros S.A.
- Format: FIEBDC-3/2016
- Logiciel: Generador de precios de la construcción. CYPE Ingenieros, S.A.
- Date: 15/06/2024
- Zone géographique: Maroc
- Devise: MAD
- Coûts indirects: 3 %
- Frais généraux: 13 %
- Bénéfice: 6 %
- TVA: 20 %

## T Équipements techniques

### TP Installations de distribution de l'eau

#### TPT Tubes d'alimentation

**TPT020** m Tuyauterie pour alimentation en eau potable, enterrée.
Tuyauterie pour l'alimentation en eau potable, enterrée, formée de tube multicouche en polypropylène random copolymère résistant à la température/polypropylène random copolymère avec fibre de verre/polypropylène random copolymère (PP-RCT/PP-R avec fibre de verre/PP-R), de couleur verte avec 3 bandes de couleur rouge, série 3,2, de 32 mm de diamètre extérieur et 4,4 mm d'épaisseur, mis en place sur lit de sable de 10 cm d'épaisseur, dans le fond de la tranchée préalablement excavée, dûment compactée et nivelée avec une pilonneuse vibrante à guidage manuel, remblai latéral compacté et remblai postérieur avec le même sable jusqu'à 10 cm au-dessus de la génératrice supérieure de la tuyauterie. Comprend les accessoires et les pièces spéciales.
Critère d'évaluation économique: Le prix ne comprend ni l'excavation ni le remblai de l'arrière.
Inclut: Implantation et tracé. Suppression des terres lâches du fond de l'excavation. Déversement du sable dans le fond de la tranchée. Mise en place de la tuyauterie. Exécution du remblai enveloppe.
Critère pour le métré: Longueur mesurée selon documentation graphique du Projet.
Critère pour le mémoire: On mesurera la longueur réellement exécutée selon les spécifications du Projet.

| Code | U | Désignation | Quantité | Prix | Montant |
|---|---|---|---|---|---|
| mt01ara010a | m³ | Sable avec granulométrie de 0 à 5 mm de diamètre, propre. (matériau) | 0.092 | 151.51 | 13.939 |
| mt37tof050cg | m | Tube multicouche en polypropylène random copolymère résistant à la température/polypropylène random copolymère avec fibre de verre/polypropylène random copolymère (PP-RCT/PP-R avec fibre de verre/PP-R), de couleur verte avec 3 bandes de couleur rouge, série 3,2, de 32 mm de diamètre extérieur et 4,4 mm d'épaisseur, selon NF EN ISO 15874-2, avec le prix augmenté de 30% pour cause d'accessoires et pièces spéciales. (matériau) | 1 | 123.76 | 123.760 |
| mo020 | h | Compagnon professionnel III/CP2 construction. (main-d'œuvre) | 0.02 | 57.66 | 1.153 |
| mo113 | h | Ouvrier d'exécution I/OE1 construction. (main-d'œuvre) | 0.02 | 48.31 | 0.966 |
| mo008 | h | Compagnon professionnel III/CP2 plombier. (main-d'œuvre) | 0.066 | 59.53 | 3.929 |
| mo107 | h | Ouvrier professionnel II/OP plombier. (main-d'œuvre) | 0.066 | 51.22 | 3.381 |
| % | % | Frais de chantier des unités d'ouvrage | 2 % | 147.128 | 2.943 |
|  |  | Coûts directs |  |  | 150.071 |

Déchets:
- pose: mt01ara010a Sable avec granulométrie de 0 à 5 mm de diamètre, propre; facteur de déchet 0.003
- pose: mt37tof050cg; facteur de déchet 0.0268553

## Ressources

**mt01ara010a** m³ Sable avec granulométrie de 0 à 5 mm de diamètre, propre
Données techniques: Coût énergétique 146.250 MJ; Émission de CO2 7.800 kg; Code CED 01 04 09; Masse de l'élément 1950 kg; Volume 1.21875 m3

**mt37tof050cg** m Tube multicouche en polypropylène random copolymère résistant à la température/polypropylène random copolymère avec
Données techniques: Coût énergétique 36.814 MJ; Émission de CO2 1.828 kg; Code CED 17 02 03; Masse de l'élément 0.38 kg; Volume 0.000633 m3
