# Tuyauterie pour installation en intérieur, placée superficiellement

- Propriété du fichier: CYPE INGENIEROS, S.A.
- Format: FIEBDC-3/2002
- Zone géographique: Maroc
- Devise: MAD
- Coûts indirects: 3.00 %
- Frais généraux: 13.00 %
- Bénéfice: 6.00 %
- TVA: 20.00 %

## T Équipements techniques

### TP Installations de distribution de l'eau

#### TPI Installation intérieure

**TPI010** m Tuyauterie pour installation en intérieur, placée superficiellement.
Tuyauterie pour installation intérieure, placée superficiellement et fixée à la surface support, constituée de tube en polychlorure de vinyle chloré (PVC-C), HTA "JIMTEN", de 32 mm de diamètre extérieur, PN=16 bar et 2,4 mm d'épaisseur. Comprend le matériau auxiliaire pour le montage et la fixation à l'ouvrage, les accessoires et les pièces spéciales.
Inclut: Implantation. Mise en place et fixation d'un tube et des accessoires.
Critère pour le métré: Longueur mesurée selon documentation graphique du Projet.
Critère pour le mémoire: On mesurera la longueur réellement exécutée selon les spécifications du Projet.

| Code | U | Désignation | Quantité | Prix | Montant |
|---|---|---|---|---|---|
| mt37tvj400a | U | Matériau auxiliaire pour montage et fixation à l'ouvrage des tuyaux en polychlorure de vinyle chloré (PVC-C), HTA "JIMTEN", de 32 mm de diamètre extérieur. (matériau) | 1.000 | 10.25 | 10.25 |
| mt37tvj010ac | m | Tube en polychlorure de vinyle chloré (PVC-C), HTA "JIMTEN", de 32 mm de diamètre extérieur, PN=16 bar et 2,4 mm d'épaisseur, selon NF EN ISO 15877-2, avec le prix augmenté de 10% pour cause d'accessoires et pièces spéciales. (matériau) | 1.000 | 225.51 | 225.51 |
| op00ato010 |  | Tournevis. | 1.000 | 0.00 | 0.00 |
| op00mar010 |  | Marteau. | 1.000 | 0.00 | 0.00 |
| op00tal010 |  | Perceuse. | 1.000 | 0.00 | 0.00 |
| mo008 | h | Compagnon professionnel III/CP2 plombier. (main-d'œuvre) | 0.066 | 59.53 | 3.93 |
| mo107 | h | Ouvrier professionnel II/OP plombier. (main-d'œuvre) | 0.066 | 51.22 | 3.38 |
| % | % | Frais de chantier des unités d'ouvrage | 2 % | 243.07 | 4.86 |
|  |  | Coûts directs |  |  | 247.93 |
