# Double vitrage à faible émissivité thermique et isolation acoustique

- Propriété du fichier: CYPE Ingenieros S.A.
- Format: FIEBDC-3/2016
- Logiciel: Generador de precios de la construcción. CYPE Ingenieros, S.A.
- Date: 23/05/2024
- Zone géographique: Maroc
- Devise: MAD
- Coûts indirects: 3 %
- Frais généraux: 13 %
- Bénéfice: 6 %
- TVA: 20 %

## E Enveloppe et finition extérieure

### EV Vitrages

#### EVO Double vitrage

**EVO040** m² Double vitrage à faible émissivité thermique et isolation acoustique.
Double vitrage à faible émissivité thermique et isolation acoustique, 8+8/6/4, ensemble formé de vitrage extérieur feuilleté acoustique 8+8 mm constitué de deux feuilles en verre de 8 mm, unies par un film incolore de butyral de polyvinyle lame d'air déshydraté avec un profilé séparateur en aluminium et un double scellement périmétrique, de 6 mm, et vitrage intérieur à faible émissivité thermique 4 mm; 26 mm d'épaisseur totale, fixation sur menuiserie avec calage en utilisant des cales d'appui périmétriques et latérales, scellement à froid avec silicone synthétique incolore, compatible avec le matériau de support.
Inclut: Mise en place, chaussage, montage et ajustement dans la menuiserie. Scellement final d'étanchéité. Signalisation des vantaux.
Critère pour le métré: Surface de la menuiserie à vitrer, selon documentation graphique du Projet, en incluant dans chaque vantail de verre les dimensions du châssis.
Critère pour le mémoire: On mesurera la surface réellement exécutée selon les spécifications du Projet, en additionnant, pour chacune des pièces, la surface résultant de l'arrondissement par excès de chacune de ses arêtes à des multiples de 30 mm.

| Code | U | Désignation | Quantité | Prix | Montant |
|---|---|---|---|---|---|
| mt21veg050iada | m² | Double vitrage à faible émissivité thermique et isolation acoustique, 8+8/6/4, ensemble formé de vitrage extérieur feuilleté acoustique 8+8 mm constitué de deux feuilles en verre de 8 mm, unies par un film incolore de butyral de polyvinyle lame d'air déshydraté avec un profilé séparateur en aluminium et un double scellement périmétrique, de 6 mm, et vitrage intérieur à faible émissivité thermique 4 mm; 26 mm d'épaisseur totale. (matériau) | 1.006 | 1498.72 | 1507.712 |
| mt21vva015a | U | Cartouche de 310 ml de silicone neutre, incolore, dureté Shore A approchée de 23, selon NF EN ISO 868 et reprise élastique >=80%, selon NF EN ISO 7389. (matériau) | 0.58 | 65.62 | 38.060 |
| mt21vva021 | U | Produits complémentaires pour la mise en place de verres. (matériau) | 1 | 14.33 | 14.330 |
| mo055 | h | Compagnon professionnel III/CP2 vitrier. (main-d'œuvre) | 0.374 | 57.47 | 21.494 |
| mo110 | h | Ouvrier professionnel II/OP vitrier. (main-d'œuvre) | 0.374 | 55.29 | 20.678 |
| % | % | Frais de chantier des unités d'ouvrage | 2 % | 1602.274 | 32.045 |
|  |  | Coûts directs |  |  | 1634.319 |

Déchets:
- pose: mt21veg050iada; facteur de déchet 0.0055
- pose: mt21vva015a; facteur de déchet 0.06

## Ressources

**mt21veg050iada** m² Double vitrage à faible émissivité thermique et isolation acoustique
Données techniques: Coût énergétique 748.846 MJ; Émission de CO2 56.037 kg; Code CED 17 02 02; Masse de l'élément 50 kg; Volume 0.05 m3
Déchets:
- emballage: re170604 Matériaux d'isolation distincts de ceux spécifiés dans les codes 17 06 01 et 17 06 03. (composant de déchet); quantité 0.016 kg; Code CED 17 06 04; Masse de l'élément 1 kg; Volume 0.001667 m3

**mt21vva015a** U Cartouche de 310 ml de silicone neutre
Données techniques: Coût énergétique 87.088 MJ; Émission de CO2 3.667 kg; Code CED 17 09 04; Masse de l'élément 0.45 kg; Volume 0.0003 m3
Déchets:
- emballage: re170203 Plastique. (composant de déchet); quantité 0.1 kg; Code CED 17 02 03; Masse de l'élément 1 kg; Volume 0.001667 m3
