# Démontage d'un poitrail métallique

- Propriété du fichier: CYPE Ingenieros S.A.
- Format: FIEBDC-3/2016
- Logiciel: Generador de precios de la construcción. CYPE Ingenieros, S.A.
- Date: 15/06/2024
- Zone géographique: Maroc
- Devise: MAD
- Coûts indirects: 3 %
- Frais généraux: 13 %
- Bénéfice: 6 %
- TVA: 20 %

## G Structure et gros oeuvre

### GL Linteaux

#### GLD Démolition

**GLD030** m Démontage d'un poitrail métallique.
Démontage de poitrail métallique appuyé, constitué de profilé en acier laminé IPE 360 ou similaire, de jusqu'à 4 m de longueur moyenne, avec moyens manuels, et chargement manuel dans le camion ou la benne.
Inclut: Démontage de l'élément. Retrait et stockage du matériau démonté. Nettoyage des restes d'ouvrage. Chargement manuel du matériau démonté et des restes d'ouvrage dans le camion ou la benne.
Critère pour le métré: Longueur mesurée selon documentation graphique du Projet.
Critère pour le mémoire: On mesurera la longueur réellement démontée selon les spécifications du Projet.

| Code | U | Désignation | Quantité | Prix | Montant |
|---|---|---|---|---|---|
| mo113 | h | Ouvrier d'exécution I/OE1 construction. (main-d'œuvre) | 0.677 | 48.31 | 32.706 |
| % | % | Frais de chantier des unités d'ouvrage | 2 % | 32.706 | 0.654 |
|  |  | Coûts directs |  |  | 33.360 |

Déchets:
- démolition: ruo170405 Fer et acier. (composant de déchet); quantité 57.1 kg; Code CED 17 04 05; Masse de l'élément 1 kg; Volume 0.000476 m3
