# Chaussures de sécurité, de protection et de travail

- Propriété du fichier: CYPE Ingenieros S.A.
- Format: FIEBDC-3/2016
- Logiciel: Generador de precios de la construcción. CYPE Ingenieros, S.A.
- Date: 23/05/2024
- Zone géographique: Maroc
- Devise: MAD
- Coûts indirects: 3 %
- Frais généraux: 13 %
- Bénéfice: 6 %
- TVA: 20 %

## S Sécurité et santé

### SI Équipements de protection individuelle

#### SIP Pieds et jambes

**SIP010** U Chaussures de sécurité, de protection et de travail.
Paire de bottes basses de sécurité, à bout résistant aux impacts jusqu'à 200 J et aux compressions jusqu'à 15 kN, avec résistance au glissement, avec code de désignation SB, amortissable en 2 utilisations.
Critère pour le métré: Nombre d'unités prévues, selon Plan général de coordination en matière de sécurité et de protection de la santé.
Critère pour le mémoire: On mesurera le nombre d'unités réellement fournies selon spécifications d'Étude ou d'Étude Basique de Sécurité et Santé.

| Code | U | Désignation | Quantité | Prix | Montant |
|---|---|---|---|---|---|
| mt50epp010pDb | U | Paire de bottes basses de sécurité, à bout résistant aux impacts jusqu'à 200 J et aux compressions jusqu'à 15 kN, avec résistance au glissement, EPI de catégorie II, selon NF EN ISO 20344 et NF EN ISO 20345, respectant toutes les réquisitions de sécurité selon le Décret nº 92-765, le Décret nº 92-766 et le Décret nº 92-768, du 29 juillet 1992. (matériau) | 0.5 | 546.26 | 273.130 |
| % | % | Frais de chantier des unités d'ouvrage | 2 % | 273.130 | 5.463 |
|  |  | Coûts directs |  |  | 278.593 |
