# Scellement d'un passage de tuyauterie combustible, avec collier coupe-feu, fourni en rouleaux

- Propriété du fichier: CYPE Ingenieros S.A.
- Format: FIEBDC-3/2016
- Logiciel: Generador de precios de la construcción. CYPE Ingenieros, S.A.
- Date: 15/06/2024
- Zone géographique: Maroc
- Devise: MAD
- Coûts indirects: 3 %
- Frais généraux: 13 %
- Bénéfice: 6 %
- TVA: 20 %

## T Équipements techniques

### TI Protections contre les incendies

#### TII Protection passive contre les incendies

**TII040** U Scellement d'un passage de tuyauterie combustible, avec collier coupe-feu, fourni en rouleaux.
Scellement de passage d'une tuyauterie droite, en PVC, de 90 mm de diamètre nominal extérieur, et entre 2,1 et 12,3 mm d'épaisseur, dans le mur de 15 cm d'épaisseur, pour protection passive contre les incendies et garantir la résistance au feu EI 120, avec scelleur acrylique avec propriétés ignifuges, couleur blanche comme matériau de remplissage, collier coupe-feu avec propriétés ignifuges, de 2580x52x5,6 mm, dans chaque face du mur, fixé avec 3 vis à tête ronde avec étoile intérieure à six points pour clé Torx, en acier galvanisé, 6x40 5, de 6 mm de diamètre et 40 mm de longueur.
Inclut: Nettoyage et préparation du parement. Insertion du matériau de remplissage. Mise en place des colliers autour du tube. Fermeture des colliers. Fixation des colliers au parement support.
Critère pour le métré: Nombre d'unités prévues, selon documentation graphique du Projet.
Critère pour le mémoire: On mesurera le nombre d'unités réellement exécutées selon les spécifications du Projet.

| Code | U | Désignation | Quantité | Prix | Montant |
|---|---|---|---|---|---|
| mt41phi010a | U | Cartouche de 310 ml de scelleur acrylique avec propriétés ignifuges, couleur blanche, pour scellement des joints et ouvertures linéaires. (matériau) | 1.689 | 169.9 | 286.961 |
| mt41phi105a | U | Collier coupe-feu avec propriétés ignifuges, de 2580x52x5,6 mm, pour tuyauterie combustible, fournie en rouleaux, y compris agrafes de fermeture et crochets courts de fixation. (matériau) | 0.26 | 4712.05 | 1225.133 |
| mt26ahi110a | U | Vis à tête ronde avec étoile intérieure à six points pour clé Torx, en acier galvanisé, 6x40 5, de 6 mm de diamètre et 40 mm de longueur, pour fixation sur des éléments en béton, fissurés ou non fissurés. (matériau) | 6 | 6.5 | 39.000 |
| mo020 | h | Compagnon professionnel III/CP2 construction. (main-d'œuvre) | 0.55 | 57.66 | 31.713 |
| % | % | Frais de chantier des unités d'ouvrage | 2 % | 1582.807 | 31.656 |
|  |  | Coûts directs |  |  | 1614.463 |

Déchets:
- pose: mt26ahi110a; facteur de déchet 0.0187778

## Ressources

**mt26ahi110a** U Vis à tête ronde avec étoile intérieure à six points pour clé Torx
Données techniques: Coût énergétique 2.648 MJ; Émission de CO2 0.143 kg; Code CED 17 04 05; Masse de l'élément 0.009 kg; Volume 0.000004 m3
Déchets:
- emballage: re170203 Plastique. (composant de déchet); quantité 0.025 kg; Code CED 17 02 03; Masse de l'élément 1 kg; Volume 0.001667 m3
