# Couche de finition de mortier de ciment sur une couche de base, sur un parement extérieur

- Propriété du fichier: CYPE INGENIEROS, S.A.
- Format: FIEBDC-3/2002
- Zone géographique: Maroc
- Devise: MAD
- Coûts indirects: 3.00 %
- Frais généraux: 13.00 %
- Bénéfice: 6.00 %
- TVA: 20.00 %

## E Enveloppe et finition extérieure

### ED Enduits de mortier industriel

#### EDE Enduits de finition de ciment

**EDE010** m² Couche de finition de mortier de ciment sur une couche de base, sur un parement extérieur.
Couche de finition de mortier de ciment, type GP CSIII W2, selon NF EN 998-1, couleur blanche, de 5 mm d'épaisseur, avec finition lisse, application manuelle, sur une couche de base en mortier, sur un parement extérieur, vertical; application préalable d'impression régulatrice d'absorption, pour améliorer la dureté superficielle du support, déficiente sur 1% de la surface support.
Critère d'évaluation économique: Le prix comprend la protection des éléments du contour qui pourraient être affectés pendant les travaux et la résolution des points singuliers, mais il ne comprend pas la couche de base de mortier.
Inclut: Calepinage des pans. Application du produit pour améliorer la dureté superficielle. Préparation du mortier. Application du mortier. Réalisation des joints et des points singuliers. Réalisation d'une finition. Séchage du mortier.
Critère pour le métré: Surface mesurée selon documentation graphique du Projet, déduisant 50% des ouvertures entre 2 et 4 m² et 100% des ouvertures de plus de 4 m², ajoutant au contraire, à ces dernières, la surface de la partie intérieure de l'ouverture, correspondant à la développée des jambages et des linteaux. Dans les ouvertures qui ne sont pas déduites, ou qui sont partiellement déduites, sont inclus les travaux pour réaliser la surface intérieure de l'ouverture.
Critère pour le mémoire: On mesurera la surface réellement exécutée selon les spécifications du Projet, déduisant 50% des ouvertures entre 2 et 4 m² et 100% des ouvertures de plus de 4 m², ajoutant au contraire, à ces dernières, la surface de la partie intérieure de l'ouverture, correspondant à la développée des jambages et des linteaux. Dans les ouvertures qui ne sont pas déduites, ou qui sont partiellement déduites, sont inclus les travaux pour réaliser la surface intérieure de l'ouverture.

| Code | U | Désignation | Quantité | Prix | Montant |
|---|---|---|---|---|---|
| mt09moc005b | kg | Impression régulatrice d'absorption, pour la fixation de supports désagrégeables et améliorer l'adhérence des supports absorbants. (matériau) | 0.002 | 94.56 | 0.19 |
| mt08aaa010a | m³ | Eau. (matériau) | 0.005 | 17.79 | 0.09 |
| mt28esc070d | kg | Mortier de ciment, type GP CSIII W2, selon NF EN 998-1, pour utilisation à l'intérieur ou à l'extérieur, couleur blanche, composé de ciment blanc, poussière de marbre, additifs hydrofuges et additifs organiques et inorganiques spécifiques, fourni en sacs. (matériau) | 8.500 | 2.49 | 21.17 |
| mt27wav020a | m | Ruban adhésif de masquage, de 25 mm de largeur. (matériau) | 1.000 | 1.14 | 1.14 |
| op00tal020 |  | Malaxeur électrique. | 1.000 | 0.00 | 0.00 |
| mo039 | h | Compagnon professionnel III/CP2 enduiseur. (main-d'œuvre) | 0.594 | 57.66 | 34.25 |
| mo111 | h | Ouvrier d'exécution I/OE2 enduiseur. (main-d'œuvre) | 0.304 | 50.76 | 15.43 |
| % | % | Frais de chantier des unités d'ouvrage | 4 % | 72.27 | 2.89 |
|  |  | Coûts directs |  |  | 75.16 |
