# Toiture terrasse chaude, accessible, avec revêtement de sol fixe, de type conventionnel, pour usage sportif. Imperméabilisation avec des membranes bitumineuses, de type monocouche améliorée

- Propriété du fichier: CYPE INGENIEROS, S.A.
- Format: FIEBDC-3/2002
- Zone géographique: Maroc
- Devise: MAD
- Coûts indirects: 3.00 %
- Frais généraux: 13.00 %
- Bénéfice: 6.00 %
- TVA: 20.00 %

## E Enveloppe et finition extérieure

### ET Couvertures de toitures terrasses

#### ETC Toitures chaudes accessibles avec revêtement de sol fixe

**ETC310** m² Toiture terrasse chaude, accessible, avec revêtement de sol fixe, de type conventionnel, pour usage sportif. Imperméabilisation avec des membranes bitumineuses, de type monocouche améliorée.
Toiture terrasse chaude, accessible, avec revêtement de sol fixe, type conventionnelle, pente de 1% à 5%, pour usage sportif. FORME DE PENTES: via l'enceinte au niveau des noues, des arêtiers et des joints, avec des murets de brique creuse courante en terre cuite et couche d'argile expansée, déversée à sec et consolidée à sa surface avec du lait de ciment, en fournissant une résistance à la compression de 1 MPa et avec une conductivité thermique de 0,087 W/(mK), avec épaisseur moyenne de 10 cm; avec couche de régularisation de mortier de ciment, confectionné sur chantier, dosage 1:6 de 4 cm d'épaisseur, finition talochée; ISOLATION THERMIQUE: panneau rigide en laine minérale hydrofugée; COUCHE SEPARATRICE SOUS COUCHE DE RENFORT: géotextile non tissé composé de fibres de polyester unies par aiguilletage, (150 g/m²); COUCHE DE RENFORT: mortier de ciment CEM II/B-P 32,5 N type M-10 de 4 cm d'épaisseur; IMPERMÉABILISATION: type monocouche, adhérée, constituée d'une membrane en bitume modifié par élastomère SBS, LBM(SBS)-40-FP, améliorée avec une membrane de bitume additif avec plastomère APP, LA-30-FV, totalement adhérées avec un chalumeau; COUCHE SÉPARATRICE SOUS PROTECTION: géotextile non tissé composé de fibres de polyester unies par aiguilletage, (200 g/m²); COUCHE DE PROTECTION: revêtement continu synthétique, constitué de l'application successive d'une couche de mortier époxy bicomposant, abrasion Taber à sec < 0,2 g et rendement approché de 0,80 kg/m²; deux couches de mortier bicomposant à base de résines acryliques époxy, abrasion Taber à sec < 0,2 g et rendement approché de 0,4 kg/m² par couche; et une couche de scellement avec peinture bicomposant à base de résines acryliques époxy, abrasion Taber à sec < 0,2 g, viscosité > 40 poises et rendement approché de 0,2 kg/m²; étendues à la main via des raclettes-sol en caoutchouc en couches uniformes avec une épaisseur totale approximative de 1,0 mm, placé sur base en béton BCN: CPJ-CEM II/A 32,5 - TP - B 25 - 15/25 - E: 2a - BA - P 18-305 de 10 cm d'épaisseur, armé avec un treillis soudé PAF 10 200x200 mm en acier FE E 500.
Critère d'évaluation économique: Le prix ne comprend ni l'exécution et le scellement des joints ni l'exécution des arrêts aux rencontres avec les parements et les écoulements.
Inclut: Implantation des points singuliers. Implantation des pentes et traçage des noues, des faîtages et des jonctions. Réalisation des pentes via l'enceinte au niveau des noues, des arêtiers et des joints, avec des murets de brique. Remplissage des joints avec du polystyrène expansé. Déversement à sec de l'argile expansée jusqu'à atteindre le niveau supérieur des murets, et consolidation avec un lait de ciment. Coulage, extension et réglage du mortier de régularisation. Révision de la surface de base dans laquelle est réalisée la fixation de l'isolant conformément aux exigences de la technique à utiliser. Découpe, ajustement et mise en place de l'isolant. Nettoyage et préparation de la surface. Mise en place de l'imperméabilisation. Mise en place de la couche séparatrice sous protection. Mise en place du treillis soudé avec des séparateurs homologués. Coulage et compactage du béton. Application des couches successives qui forment le revêtement sportif.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 3.000 | 3.99 | 11.97 |
| mt01arl030a | m³ | Argile expansée, fournie en sacs, selon NF EN 13055-1. (matériau) | 0.100 | 1530.85 | 153.09 |
| mt09lec020b | m³ | Lait de ciment CEM II/B-P 32,5 N 1/3. (matériau) | 0.010 | 1335.49 | 13.35 |
| mt16pea020b | m² | Panneau rigide en polystyrène expansé, selon NF EN 13163, usinage latéral droit, de 20 mm d'épaisseur, résistance thermique 0,55 m²K/W, conductivité thermique 0,036 W/(mK), pour joint de dilatation. (matériau) | 0.010 | 18.34 | 0.18 |
| mt08aaa010a | m³ | Eau. (matériau) | 0.008 | 17.79 | 0.14 |
| mt01arg005a | t | Sable de carrière, pour mortier confectionné sur le chantier. (matériau) | 0.065 | 190.71 | 12.40 |
| mt08cem000a | kg | Ciment gris en sacs. (matériau) | 10.000 | 1.29 | 12.90 |
| mt16lrc010ae | m² | Panneau rigide en laine minérale hydrofugée, selon NF EN 13162, de 60 mm d'épaisseur, résistance thermique >= 1,55 m²K/W, conductivité thermique 0,038 W/(mK), Euroclasse A1 de réaction au feu selon NF EN 13501-1. (matériau) | 1.050 | 272.90 | 286.55 |
| mt14gsa020bc | m² | Géotextile non tissé composé de fibres de polyester unies par aiguilletage, avec une résistance à la traction longitudinale de 1,88 kN/m, une résistance à la traction transversale de 1,49 kN/m, une ouverture de cône à l'essai de perforation dynamique selon NF EN ISO 13433 inférieure à 40 mm, résistance CBR au poinçonnement 0,3 kN et une masse surfacique de 150 g/m², selon NF EN 13252. (matériau) | 1.050 | 9.29 | 9.75 |
| mt09mor010e | m³ | Mortier de ciment CEM II/B-P 32,5 N type M-10, confectionné sur site avec 380 kg/m³ de ciment et une proportion en volume 1/4. (matériau) | 0.040 | 1581.00 | 63.24 |
| mt14lba010g | m² | Membrane en bitume modifié par élastomère SBS, LBM(SBS)-40-FP, de 3,5 mm d'épaisseur, masse nominale 4 kg/m², avec une armature de feutre de polyester non tissé de 160 g/m², de surface non protégée. Selon NF EN 13707. (matériau) | 1.100 | 94.77 | 104.25 |
| mt14lad010a | m² | Membrane de bitume additif avec plastomère APP, LA-30-FV, de 2,5 mm d'épaisseur, masse nominale 3 kg/m², avec une armature de feutre en fibre de verre de 60 g/m², de surface non protégée. Selon NF EN 13707. (matériau) | 1.100 | 46.72 | 51.39 |
| mt14gsa020ce | m² | Géotextile non tissé composé de fibres de polyester unies par aiguilletage, avec une résistance à la traction longitudinale de 1,63 kN/m, une résistance à la traction transversale de 2,08 kN/m, une ouverture de cône à l'essai de perforation dynamique selon NF EN ISO 13433 inférieure à 27 mm, résistance CBR au poinçonnement 0,4 kN et une masse surfacique de 200 g/m², selon NF EN 13252. (matériau) | 1.050 | 12.74 | 13.38 |
| mt07ame030bfg | m² | Treillis soudé PAF 10 200x200 mm, avec fils de fer longitudinaux de 5,5 mm de diamètre et fils de fer transversaux de 5.5 mm de diamètre, acier Fe E 500, selon NF A35-080-2. (matériau) | 1.100 | 65.71 | 72.28 |
| mt10haf040bbeg | m³ | Béton prêt à l'emploi BCN: CPJ-CEM II/A 32,5 - TP - B 25 - 15/25 - E: 2a - BA - P 18-305. (matériau) | 0.100 | 815.34 | 81.53 |
| mt47adc010a | kg | Mortier époxy bicomposant. (matériau) | 0.800 | 38.82 | 31.06 |
| mt47adc020a | kg | Mortier bicomposant à base de résines acryliques époxy. (matériau) | 0.800 | 127.22 | 101.78 |
| mt27pij030a | kg | Peinture bicomposant à base de résines acryliques époxy. (matériau) | 0.200 | 140.65 | 28.13 |
| mq06hor010 | h | Bétonnière électrique avec une capacité de gâchage de 160 l. (matériel) | 0.033 | 30.11 | 0.99 |
| op00sop010 |  | Chalumeau pour soudure de membranes bitumineuses. | 1.000 | 0.00 | 0.00 |
| mo020 | h | Compagnon professionnel III/CP2 construction. (main-d'œuvre) | 0.570 | 57.66 | 32.87 |
| mo113 | h | Ouvrier d'exécution I/OE1 construction. (main-d'œuvre) | 1.142 | 48.31 | 55.17 |
| mo029 | h | Compagnon professionnel III/CP2 poseur de membranes d'étanchéité. (main-d'œuvre) | 0.154 | 57.66 | 8.88 |
| mo067 | h | Ouvrier professionnel II/OP poseur de membranes d'étanchéité. (main-d'œuvre) | 0.154 | 51.29 | 7.90 |
| mo054 | h | Compagnon professionnel III/CP2 poseur d'isolants rigides ou flexibles. (main-d'œuvre) | 0.055 | 59.53 | 3.27 |
| mo101 | h | Ouvrier professionnel II/OP poseur d'isolants rigides ou flexibles. (main-d'œuvre) | 0.055 | 51.29 | 2.82 |
| % | % | Frais de chantier des unités d'ouvrage | 2 % | 1159.27 | 23.19 |
|  |  | Coûts directs |  |  | 1182.46 |
