# Renfort d'une poutre en retombée en béton armé, par augmentation avec du béton armé

- Propriété du fichier: CYPE INGENIEROS, S.A.
- Format: FIEBDC-3/2002
- Zone géographique: Maroc
- Devise: MAD
- Coûts indirects: 3.00 %
- Frais généraux: 13.00 %
- Bénéfice: 6.00 %
- TVA: 20.00 %

## G Structure et gros oeuvre

### GA Transformations et réparations

#### GAT Transformations d'éléments en béton

**GAT090** m Renfort d'une poutre en retombée en béton armé, par augmentation avec du béton armé.
Renfort de poutre en béton armé de 20 cm d'âme, par augmentation de la section en béton en béton armé de 10 cm sur la face inférieure, réalisé avec béton prêt à l'emploi BCN: CPJ-CEM II/A 32,5 PM - TP - B 40 - 5/15 - E: 5a - BA - P 18-305, coulage avec des moyens manuels, et acier Fe E 400, avec une quantité de 40 kg/m³; application préalable d'une couche continue d'adhésif thixotropique à deux composants à base de résine époxy, sur la surface du béton durci.
Critère d'évaluation économique: Le prix comprend le montage et le démontage du système de coffrage et le ferraillage de l'armature et la pose en coffrage ou sur site.
Inclut: Piquage et assainissement de la face inférieure de la poutre. Connexion directe entre armatures originale et de renfort. Nettoyage de la surface de béton. Application de l'adhésif. Montage du système de coffrage. Coulage du béton. Démontage du système de coffrage. Nettoyage des restes.
Critère pour le métré: Longueur mesurée aux axes, selon documentation graphique du Projet.
Critère pour le mémoire: On mesurera, aux axes, la longueur réellement exécutée selon les spécifications du Projet.

| Code | U | Désignation | Quantité | Prix | Montant |
|---|---|---|---|---|---|
| mt09reh120a | kg | Adhésif thixotropique à deux composants à base de résine époxy, pour l'union correcte du béton frais et du béton durci ou pour améliorer l'adhérence du béton durci et de l'acier, selon NF EN 1504-7. (matériau) | 0.660 | 137.83 | 90.97 |
| mt10haf040dimh | m³ | Béton prêt à l'emploi BCN: CPJ-CEM II/A 32,5 PM - TP - B 40 - 5/15 - E: 5a - BA - P 18-305. (matériau) | 0.042 | 1219.82 | 51.23 |
| mt07aco055b | kg | Barres en acier haute adhérence, Fe E 400, de divers diamètres. (matériau) | 1.632 | 9.49 | 15.49 |
| mt08var050 | kg | Fil de fer galvanisé pour attacher, de 1,30 mm de diamètre. (matériau) | 0.018 | 17.79 | 0.32 |
| mt08eva010a | m² | Système de coffrage récupérable pour la réalisation de poutres de béton à revêtir, composé de: étais métalliques télescopiques, poutrelles métalliques et surface coffrante en bois traitée renforcée avec tiges et profilés, jusqu'à 3 m de hauteur sous plafond. (matériau) | 0.400 | 349.88 | 139.95 |
| op00ciz020 |  | Cisaille pour barres à haute adhérence en acier. | 1.000 | 0.00 | 0.00 |
| op00ata010 |  | Pince à ligaturer. | 1.000 | 0.00 | 0.00 |
| op00sie020 |  | Scie circulaire à disque fixe, pour table de travail. | 1.000 | 0.00 | 0.00 |
| au00auh040 |  | Vibreur de béton, électrique. | 1.000 | 0.00 | 0.00 |
| mo043 | h | Compagnon professionnel III/CP2 ferrailleur. (main-d'œuvre) | 0.025 | 60.54 | 1.51 |
| mo090 | h | Ouvrier professionnel II/OP ferrailleur. (main-d'œuvre) | 0.027 | 53.85 | 1.45 |
| mo045 | h | Compagnon professionnel III/CP2 bétonneur. (main-d'œuvre) | 0.799 | 60.54 | 48.37 |
| mo092 | h | Ouvrier professionnel II/OP bétonneur. (main-d'œuvre) | 0.385 | 53.85 | 20.73 |
| % | % | Frais de chantier des unités d'ouvrage | 2 % | 370.02 | 7.40 |
|  |  | Coûts directs |  |  | 377.42 |
