# Béton à ferrailler dans les poutres entre semelles

- Propriété du fichier: CYPE INGENIEROS, S.A.
- Format: FIEBDC-3/2002
- Zone géographique: Maroc
- Devise: MAD
- Coûts indirects: 3.00 %
- Frais généraux: 13.00 %
- Bénéfice: 6.00 %
- TVA: 20.00 %

## G Structure et gros oeuvre

### GI Infrastructure: aciers, bétons et coffrages

#### GIB Bétons

**GIB070** m³ Béton à ferrailler dans les poutres entre semelles.
Béton à ferrailler dans les poutres entre semelles, BCN: CPJ-CEM II/A 32,5 PM - TP - B 30 - 15/25 - E: 4a¹ - BA - P 18-305, confectionné sur le chantier, et coulage avec des moyens manuels.
Inclut: Préparation du béton. Coulage et compactage du béton. Séchage du béton.
Critère pour le métré: Volume théorique, selon documentation graphique du Projet.
Critère pour le mémoire: On mesurera le volume théorique exécuté selon les spécifications du Projet, sans inclure les augmentations par excès d'excavation non autorisés.

| Code | U | Désignation | Quantité | Prix | Montant |
|---|---|---|---|---|---|
| mt08aaa010a | m³ | Eau. (matériau) | 0.189 | 17.79 | 3.36 |
| mt01arg000a | m³ | Sable criblé. (matériau) | 0.402 | 266.78 | 107.25 |
| mt01arg001ar | m³ | Gros granulats homogénéisés, de taille maximale 15/25 mm. (matériau) | 0.755 | 284.89 | 215.09 |
| mt08cem001a | kg | Ciment résistant aux sulfates, en sacs. (matériau) | 483.000 | 1.34 | 647.22 |
| mq06hor010 | h | Bétonnière électrique avec une capacité de gâchage de 160 l. (matériel) | 0.730 | 30.11 | 21.98 |
| au00auh020 |  | Rigole pour le coulage du béton. | 1.000 | 0.00 | 0.00 |
| au00auh040 |  | Vibreur de béton, électrique. | 1.000 | 0.00 | 0.00 |
| mo045 | h | Compagnon professionnel III/CP2 bétonneur. (main-d'œuvre) | 0.092 | 60.54 | 5.57 |
| mo092 | h | Ouvrier professionnel II/OP bétonneur. (main-d'œuvre) | 0.366 | 53.85 | 19.71 |
| mo113 | h | Ouvrier d'exécution I/OE1 construction. (main-d'œuvre) | 1.373 | 48.31 | 66.33 |
| mo112 | h | Ouvrier d'exécution I/OE2 construction. (main-d'œuvre) | 1.439 | 49.88 | 71.78 |
| % | % | Frais de chantier des unités d'ouvrage | 2 % | 1158.29 | 23.17 |
|  |  | Coûts directs |  |  | 1181.46 |
