# Surpresseur domestique

- Propriété du fichier: CYPE INGENIEROS, S.A.
- Format: FIEBDC-3/2002
- Zone géographique: Maroc
- Devise: MAD
- Coûts indirects: 3.00 %
- Frais généraux: 13.00 %
- Bénéfice: 6.00 %
- TVA: 20.00 %

## T Équipements techniques

### TP Installations de distribution de l'eau

#### TPS Réservoirs/surpresseurs

**TPS010** U Surpresseur domestique.
Surpresseur domestique, modèle COMPACT AM/10G "EBARA", pour distribution d'eau en aspiration avec charge, constitué de: électropompe centrifuge multiétape horizontal, COMPACT AM/10, d'une puissance de 0,75 kW, pour une pression maximale de travail de 10 bar, température maximale du liquide conduit 35°C selon NF EN 60335-2-41, corps d'impulsion et support de fonte de fer, chemise externe d'acier inoxydable AISI 304, impulseur et diffuseur de technopolymère, axe d'acier inoxydable AISI 416, fermeture mécanique de charbon/céramique/NBR, moteur asynchrone à 2 pôles, isolation classe F, protection IP44, pour alimentation monophasée à 230 V à 230 V et 50 Hz de fréquence, condensateur et protection thermo-ampèremétrique à réarmement automatique incorporés, avec régulation automatique de pression par pressuriseur électronique Watercontrol, et câble électrique de connexion avec prise de type shuko. Comprend les tubes entre les différents éléments et accessoires. Totalement monté, connecté et mis en marche par l'entreprise installatrice pour la vérification de son bon fonctionnement. Ne comprend pas l'installation électrique.
Inclut: Implantation. Mise en place et fixation du surpresseur. Mise en place et fixation des tuyauteries et des accessoires. Connexion. Mise en marche.
Critère pour le métré: Nombre d'unités prévues, selon documentation graphique du Projet.
Critère pour le mémoire: On mesurera le nombre d'unités réellement exécutées selon les spécifications du Projet.

| Code | U | Désignation | Quantité | Prix | Montant |
|---|---|---|---|---|---|
| mt37bce140qa | U | Surpresseur domestique, modèle COMPACT AM/10G "EBARA", pour distribution d'eau en aspiration avec charge, constitué de: électropompe centrifuge multiétape horizontal, COMPACT AM/10, d'une puissance de 0,75 kW, pour une pression maximale de travail de 10 bar, température maximale du liquide conduit 35°C selon NF EN 60335-2-41, corps d'impulsion et support de fonte de fer, chemise externe d'acier inoxydable AISI 304, impulseur et diffuseur de technopolymère, axe d'acier inoxydable AISI 416, fermeture mécanique de charbon/céramique/NBR, moteur asynchrone à 2 pôles, isolation classe F, protection IP44, pour alimentation monophasée à 230 V à 230 V et 50 Hz de fréquence, condensateur et protection thermo-ampèremétrique à réarmement automatique incorporés, avec régulation automatique de pression par pressuriseur électronique Watercontrol, et câble électrique de connexion avec prise de type shuko. (matériau) | 1.000 | 6192.91 | 6192.91 |
| mt37sve010d | U | Vanne à sphère en laiton nickelé à visser de 1". (matériau) | 2.000 | 139.13 | 278.26 |
| mt37svr010c | U | Clapet de non retour en laiton à visser de 1". (matériau) | 1.000 | 92.49 | 92.49 |
| mt37www050c | U | Manchon antivibration, en caoutchouc, avec filet de 1", pour une pression maximale de travail de 10 bar. (matériau) | 1.000 | 282.63 | 282.63 |
| mt37www010 | U | Matériel auxiliaire pour installations de plomberie. (matériau) | 1.000 | 16.03 | 16.03 |
| mo008 | h | Compagnon professionnel III/CP2 plombier. (main-d'œuvre) | 4.896 | 64.20 | 314.32 |
| mo107 | h | Ouvrier professionnel II/OP plombier. (main-d'œuvre) | 2.448 | 55.25 | 135.25 |
| % | % | Frais de chantier des unités d'ouvrage | 4 % | 7311.89 | 292.48 |
|  |  | Coûts directs |  |  | 7604.37 |
