# Regard de pompage en maçonnerie, "EBARA"

- Propriété du fichier: CYPE INGENIEROS, S.A.
- Format: FIEBDC-3/2002
- Zone géographique: Maroc
- Devise: MAD
- Coûts indirects: 3.00 %
- Frais généraux: 13.00 %
- Bénéfice: 6.00 %
- TVA: 20.00 %

## A VRD et aménagements extérieurs

### AA Assainissement

#### AAB Regards

**AAB040** U Regard de pompage en maçonnerie, "EBARA".
Regard de pompage enterré, de dimensions intérieures 100x100x100 cm, construit en maçonnerie de brique pleine en terre cuite, de 1/2 pied d'épaisseur, pose avec du mortier de ciment, confectionné sur chantier, dosage 1:6, sur dallage en béton massif BCN: CPJ-CEM II/A 32,5 ES - TP - B 35 - 15/25 - E: 5b - NA - P 18-305 de 15 cm d'épaisseur, enduit et repassé intérieurement avec du mortier de ciment, confectionné sur chantier, avec adjuvant hydrofuge, dosage 1:3 en formant des arêtes et des coins arrondis, avec siphon constitué d'un coude de 87°30' en PVC long, fermé dans la partie supérieure avec un panneau céramique creux à rainure et languette, dalle en béton BCN: CPJ-CEM II/A 32,5 ES - TP - B 30 - 15/25 - E: 5b - BA - P 18-305 de 20 cm d'épaisseur armée avec un treillis soudé et couvercle préfabriqué en béton armé avec fermeture hermétique au passage des odeurs méphitiques; électropompe submersible, pour dénoyage des eaux propres ou légèrement chargées, construite en acier inoxydable, modèle BEST ONE MA "EBARA", d'une puissance de 0,25 kW et sortie de refoulement filetée de 1 1/4", pour une hauteur maximale en immersion de 5 m, température maximale du liquide conduit 35°C selon NF EN 60335-2-41 pour usage domestique et 40°C pour autres applications et taille maximale de passage des solides 10 mm, avec corps d'impulsion, filtre, impulseur, carcasse, couvercle de moteur et axe moteur d'acier inoxydable AISI 304, fermeture mécanique à double rétention avec chambre à huile, moteur asynchrone à 2 pôles, isolation classe F, pour alimentation monophasée à 230 V et 50 Hz de fréquence, condensateur et protection thermo-ampèremétrique à réarmement automatique incorporés, protection IP68, avec régulateur de niveau incorporé et câble électrique de connexion de 5 mètres avec prise de type shuko, connectée au conduit d'impulsion d'eaux usées réalisé avec tuyau en PVC. Comprend les accessoires, les liaisons et les pièces spéciales pour l'installation d'une pompe et sa connexion aux réseaux électriques et d'assainissement.
Critère d'évaluation économique: Le prix ne comprend ni l'excavation ni le remblai de l'arrière.
Inclut: Implantation. Coulage et compactage du béton pour la réalisation du dallage. Réalisation des parois maçonnées avec des briques, préalablement humidifiées, placées avec du mortier. Connexion des collecteurs au regard. Enduit et repassage avec du mortier, en arrondissant les angles, du fond et des parois intérieures du regard. Réalisation du panneau armé. Mise en place de la pompe. Connexion au réseau électrique. Connexion au réseau d'assainissement. Réalisation de la fermeture hermétique et mise en place du couvercle et des accessoires. Contrôle de son bon fonctionnement.
Critère pour le métré: Nombre d'unités prévues, selon documentation graphique du Projet.
Critère pour le mémoire: On mesurera le nombre d'unités réellement exécutées selon les spécifications du Projet.

| Code | U | Désignation | Quantité | Prix | Montant |
|---|---|---|---|---|---|
| mt10hmf040djnf | m³ | Béton non armé prêt à l'emploi BCN: CPJ-CEM II/A 32,5 ES - TP - B 35 - 15/25 - E: 5b - NA - P 18-305. (matériau) | 0.374 | 1109.90 | 415.10 |
| mt04lmb010a | U | Brique pleine en terre cuite élaborée mécaniquement, à revêtir, 29x14x5 cm, pour utilisation en maçonnerie protégée (pièce en P), densité 2400 kg/m³, selon NF EN 771-1. (matériau) | 300.000 | 7.23 | 2169.00 |
| mt08aaa010a | m³ | Eau. (matériau) | 0.044 | 17.79 | 0.78 |
| mt01arg005a | t | Sable de carrière, pour mortier confectionné sur le chantier. (matériau) | 0.351 | 190.71 | 66.94 |
| mt08cem000a | kg | Ciment gris en sacs. (matériau) | 70.500 | 1.29 | 90.95 |
| mt11ppl030b | U | Coude 87°30' en PVC lisse, D=160 mm. (matériau) | 1.000 | 159.52 | 159.52 |
| mt08adt010 | kg | Adjuvant hydrofuge pour imperméabilisation des mortiers ou des bétons. (matériau) | 0.675 | 14.23 | 9.61 |
| mt04lvg020c | U | Panneau céramique creux à rainure et languette, à revêtir, 80x25x3 cm, à bouts plans parallèles. (matériau) | 4.000 | 12.91 | 51.64 |
| mt07ame030che | m² | Treillis soudé ST 20 150x300 mm, avec fils de fer longitudinaux de 6 mm de diamètre et fils de fer transversaux de 7 mm de diamètre, acier Fe E 500, selon NF A35-080-2. (matériau) | 0.544 | 81.01 | 44.07 |
| mt07aco020h | U | Séparateur homologué pour dalles pleines. (matériau) | 4.000 | 1.16 | 4.64 |
| mt10haf040djhi | m³ | Béton prêt à l'emploi BCN: CPJ-CEM II/A 32,5 ES - TP - B 30 - 15/25 - E: 5b - BA - P 18-305. (matériau) | 0.143 | 1051.02 | 150.30 |
| mt11var100 | U | Ensemble des éléments nécessaires pour garantir la fermeture hermétique au passage des odeurs méphitiques dans les regards d'assainissement, composé: d'angulaires et de plaques métalliques avec leurs éléments de fixation et d'ancrage, d'un joint en néoprène, d'huile et autres accessoires. (matériau) | 1.000 | 93.44 | 93.44 |
| mt11arf010f | U | Couvercle en béton armé préfabriqué, 96x96x5 cm. (matériau) | 1.000 | 520.99 | 520.99 |
| mt36bom050r | m | Conduit d'impulsion des eaux usées réalisé avec tube en PVC pour pression de 10 atm, de 40 mm de diamètre, avec extrémité évasée, selon NF EN 1452. (matériau) | 2.000 | 26.46 | 52.92 |
| mt36bom051r | U | Répercussion, par m de tuyauterie, d'accessoires, d'assemblages et de pièces spéciales pour un tube en PVC pour pression de 10 atm, de 40 mm de diamètre. (matériau) | 2.000 | 7.93 | 15.86 |
| mt37vre010e | U | Clapet de non retour, avec filet GAS de 1 1/4", "EBARA". (matériau) | 1.000 | 1140.22 | 1140.22 |
| mt37svc010i | U | Vanne à opercule en laiton fondu, à visser, de 1 1/4". (matériau) | 1.000 | 161.92 | 161.92 |
| mt36bse020D | U | Électropompe submersible, pour dénoyage des eaux propres ou légèrement chargées, construite en acier inoxydable, modèle BEST ONE MA "EBARA", d'une puissance de 0,25 kW et sortie de refoulement filetée de 1 1/4", pour une hauteur maximale en immersion de 5 m, température maximale du liquide conduit 35°C selon NF EN 60335-2-41 pour usage domestique et 40°C pour autres applications et taille maximale de passage des solides 10 mm, avec corps d'impulsion, filtre, impulseur, carcasse, couvercle de moteur et axe moteur d'acier inoxydable AISI 304, fermeture mécanique à double rétention avec chambre à huile, moteur asynchrone à 2 pôles, isolation classe F, pour alimentation monophasée à 230 V et 50 Hz de fréquence, condensateur et protection thermo-ampèremétrique à réarmement automatique incorporés, protection IP68, avec régulateur de niveau incorporé et câble électrique de connexion de 5 mètres avec prise de type shuko. (matériau) | 1.000 | 4754.72 | 4754.72 |
| mt36bom020 | U | Accessoires pour installation de pompe submersible portable, pour dénoyage des eaux, installée dans un regard enterré et connexion au réseau d'évacuation. (matériau) | 1.000 | 255.98 | 255.98 |
| mt36bom060b | U | Connexion au réseau électrique de pompe submersible portable, pour dénoyage des eaux, installé dans un regard enterré. (matériau) | 1.000 | 57.01 | 57.01 |
| mt37bce909a | U | Mise en marche de station de relevage d'eaux usées avec électropompe submersible, "EBARA". (matériau) | 1.000 | 1049.00 | 1049.00 |
| mq06hor010 | h | Bétonnière électrique avec une capacité de gâchage de 160 l. (matériel) | 0.180 | 30.11 | 5.42 |
| au00auh040 |  | Vibreur de béton, électrique. | 1.000 | 0.00 | 0.00 |
| mo020 | h | Compagnon professionnel III/CP2 construction. (main-d'œuvre) | 4.316 | 57.66 | 248.86 |
| mo077 | h | Ouvrier professionnel II/OP construction. (main-d'œuvre) | 0.383 | 51.29 | 19.64 |
| mo113 | h | Ouvrier d'exécution I/OE1 construction. (main-d'œuvre) | 5.260 | 48.31 | 254.11 |
| mo008 | h | Compagnon professionnel III/CP2 plombier. (main-d'œuvre) | 1.022 | 59.53 | 60.84 |
| mo107 | h | Ouvrier professionnel II/OP plombier. (main-d'œuvre) | 1.022 | 51.22 | 52.35 |
| mo003 | h | Compagnon professionnel III/CP2 électricien. (main-d'œuvre) | 0.996 | 59.53 | 59.29 |
| % | % | Frais de chantier des unités d'ouvrage | 2 % | 11965.12 | 239.30 |
|  |  | Coûts directs |  |  | 12204.42 |
