# Remblai localisé avec matériau drainant

- Propriété du fichier: CYPE INGENIEROS, S.A.
- Format: FIEBDC-3/2002
- Zone géographique: Maroc
- Devise: MAD
- Coûts indirects: 3.00 %
- Frais généraux: 13.00 %
- Bénéfice: 6.00 %
- TVA: 20.00 %

## A VRD et aménagements extérieurs

### AA Assainissement

#### AAO Drainage

**AAO080** m³ Remblai localisé avec matériau drainant.
Remblai localisé avec grave filtrante classifiée, autour du regard de drainage, pour drainage des eaux provenant de la pluie, afin d'éviter les inondations et la surpoussée hydrostatique contre les structures de contention, et compactage en couches successives de 20 cm d'épaisseur maximale avec pilonneuse vibrante à guidage manuel.
Critère d'évaluation économique: Le prix ne comprend pas le regard de drainage.
Inclut: Déchargement sur site des granulats à utiliser dans les travaux de remblayage. Implantation générale et des niveaux. Extension du matériau de remblai en couches d'épaisseurs uniformes. Humidification ou assèchement de chaque couche. Compactage.
Critère pour le métré: Volume mesuré sur les plans des profils transversaux du Projet, qui définissent le mouvement des terres à réaliser sur chantier.
Critère pour le mémoire: On mesurera, en profil compacté, le volume réellement exécuté selon les spécifications du Projet, sans inclure les augmentations par excès d'excavation non autorisés.

| Code | U | Désignation | Quantité | Prix | Montant |
|---|---|---|---|---|---|
| mt01ard030a | t | Grave filtrante classifiée. (matériau) | 1.500 | 222.33 | 333.50 |
| mt08aaa010a | m³ | Eau. (matériau) | 0.008 | 18.18 | 0.15 |
| mq01pan070b | h | Mini pelle chargeuse sur pneus, de 52 kW/1 m³ kW. (matériel) | 0.028 | 327.59 | 9.17 |
| mq02rop020 | h | Pilonneuse vibrante à guidage manuel, de 80 kg, avec plaque de 30x30 cm. (matériel) | 0.410 | 34.89 | 14.30 |
| mo113 | h | Ouvrier d'exécution I/OE1 construction. (main-d'œuvre) | 0.451 | 48.31 | 21.79 |
| % | % | Frais de chantier des unités d'ouvrage | 2 % | 378.91 | 7.58 |
|  |  | Coûts directs |  |  | 386.49 |
