# Puits d'infiltration, avec géotextile

- Propriété du fichier: CYPE INGENIEROS, S.A.
- Format: FIEBDC-3/2002
- Zone géographique: Maroc
- Devise: MAD
- Coûts indirects: 3.00 %
- Frais généraux: 13.00 %
- Bénéfice: 6.00 %
- TVA: 20.00 %

## A VRD et aménagements extérieurs

### AA Assainissement

#### AAO Drainage

**AAO070** U Puits d'infiltration, avec géotextile.
Puits d'infiltration, de 1,5 m de profondeur et 1,00 m de diamètre extérieur, avec grave filtrante non classifiée, enveloppée dans du géotextile et compactage en couches successives de 30 cm d'épaisseur maximale avec pilonneuse à guidage manuel.
Critère d'évaluation économique: Le prix ne comprend pas l'excavation.
Inclut: Mise en place du géotextile. Extension du matériau de remblai en couches d'épaisseurs uniformes. Compactage.
Critère pour le métré: Nombre d'unités prévues, selon documentation graphique du Projet.
Critère pour le mémoire: On mesurera le nombre d'unités réellement exécutées selon les spécifications du Projet.

| Code | U | Désignation | Quantité | Prix | Montant |
|---|---|---|---|---|---|
| mt01ard030b | t | Grave filtrante sans classification. (matériau) | 1.770 | 205.02 | 362.89 |
| mt14gso030aaae | m² | Géotextile non tissé synthétique, thermosoudé, en polypropylène, avec une résistance à la traction longitudinale de 8 kN/m, une résistance à la traction transversale de 10,1 kN/m, une ouverture de cône à l'essai de perforation dynamique selon NF EN ISO 13433 inférieure à 40 mm, résistance CBR au poinçonnement 0,3 kN et une masse surfacique de 120 g/m², selon NF EN 13252. (matériau) | 6.300 | 15.19 | 95.70 |
| mq04dua020b | h | Dumper à décharge frontale de 2 t de charge utile. (matériel) | 0.198 | 92.42 | 18.30 |
| mq02rop020 | h | Pilonneuse vibrante à guidage manuel, de 80 kg, avec plaque de 30x30 cm. (matériel) | 0.385 | 34.89 | 13.43 |
| mo041 | h | Compagnon professionnel III/CP2 VRD espaces publics. (main-d'œuvre) | 1.573 | 57.66 | 90.70 |
| mo087 | h | Ouvrier professionnel II/OP VRD espaces publics. (main-d'œuvre) | 1.573 | 51.29 | 80.68 |
| % | % | Frais de chantier des unités d'ouvrage | 2 % | 661.70 | 13.23 |
|  |  | Coûts directs |  |  | 674.93 |
