# Acier pour béton

- Propriété du fichier: CYPE INGENIEROS, S.A.
- Format: FIEBDC-3/2002
- Zone géographique: Maroc
- Devise: MAD
- Coûts indirects: 3.00 %
- Frais généraux: 13.00 %
- Bénéfice: 6.00 %
- TVA: 20.00 %

## B Aménagements extérieurs

### BG Gros oeuvre

#### BGI Infrastructure: aciers, bétons et coffrages

**BGI010** kg Acier pour béton.
Acier Fe E 500 pour ferraillage de l'armature et pose pour radier. Comprend le fil de fer à lier et les séparateurs.
Inclut: Coupe et façonnage de l'armature. Montage et mise en place des armatures avec des séparateurs homologués. Fixation de l'armature.
Critère pour le métré: Poids théorique calculé selon documentation graphique du Projet.
Critère pour le mémoire: On calculera le poids théorique de l'armature exécutée selon les spécifications du Projet.

| Code | U | Désignation | Quantité | Prix | Montant |
|---|---|---|---|---|---|
| mt07sep010aa | U | Séparateur homologué en plastique, pour armatures de fondations de divers diamètres. (matériau) | 0.060 | 2.15 | 0.13 |
| mt07aco055a | kg | Barres en acier haute adhérence, Fe E 500, de divers diamètres. (matériau) | 1.020 | 9.84 | 10.04 |
| mt08var050 | kg | Fil de fer galvanisé pour attacher, de 1,30 mm de diamètre. (matériau) | 0.005 | 18.24 | 0.09 |
| op00ciz020 |  | Cisaille pour barres à haute adhérence en acier. | 1.000 | 0.00 | 0.00 |
| op00ata010 |  | Pince à ligaturer. | 1.000 | 0.00 | 0.00 |
| mo043 | h | Compagnon professionnel III/CP2 ferrailleur. (main-d'œuvre) | 0.010 | 60.54 | 0.61 |
| mo090 | h | Ouvrier professionnel II/OP ferrailleur. (main-d'œuvre) | 0.015 | 53.85 | 0.81 |
| % | % | Frais de chantier des unités d'ouvrage | 2 % | 11.68 | 0.23 |
|  |  | Coûts directs |  |  | 11.91 |
