# Recouvrement décoratif avec de l'écorce de pin

- Propriété du fichier: CYPE INGENIEROS, S.A.
- Format: FIEBDC-3/2002
- Zone géographique: Maroc
- Devise: MAD
- Coûts indirects: 3.00 %
- Frais généraux: 13.00 %
- Bénéfice: 6.00 %
- TVA: 20.00 %

## L Espaces verts

### LP Systèmes de protection et décoration

#### LPD Décoration du sol

**LPD040** m² Recouvrement décoratif avec de l'écorce de pin.
Recouvrement décoratif, réalisé via: extension d'écorce de pin, qualité extra, de 25/40 mm, avec des moyens manuels, jusqu'à former une couche uniforme d'épaisseur minimale 5 cm.
Inclut: Extension de la couche de protection. Arrosage.
Critère pour le métré: Surface mesurée en projection horizontale, selon documentation graphique du Projet.
Critère pour le mémoire: On mesurera, en projection horizontale, la surface réellement exécutée selon les spécifications du Projet.

| Code | U | Désignation | Quantité | Prix | Montant |
|---|---|---|---|---|---|
| mt48mod030c | m³ | Écorce de pin, qualité extra, de 25/40 mm, pour un usage décoratif. (matériau) | 0.050 | 572.59 | 28.63 |
| mt08aaa010a | m³ | Eau. (matériau) | 0.006 | 18.18 | 0.11 |
| mo040 | h | Compagnon professionnel III/CP2 jardinier. (main-d'œuvre) | 0.085 | 57.66 | 4.90 |
| mo086 | h | Ouvrier professionnel II/OP jardinier. (main-d'œuvre) | 0.242 | 51.29 | 12.41 |
| % | % | Frais de chantier des unités d'ouvrage | 2 % | 46.05 | 0.92 |
|  |  | Coûts directs |  |  | 46.97 |
