# Toboggan

- Propriété du fichier: CYPE INGENIEROS, S.A.
- Format: FIEBDC-3/2002
- Zone géographique: Maroc
- Devise: MAD
- Coûts indirects: 3.00 %
- Frais généraux: 13.00 %
- Bénéfice: 6.00 %
- TVA: 20.00 %

## M Mobilier urbain

### MA Aires de jeux pour enfants

#### MAJ Jeux pour enfants

**MAJ050** U Toboggan.
Toboggan de plaques en polyéthylène haute densité, pour enfant de 2 à 6 ans, avec zone d sécurité de 16,00 m² et 1,00 m de hauteur libre de chute. Mise en place: avec des chevilles chimiques, sur une surface de base.
Critère d'évaluation économique: Le prix ne comprend pas la surface base.
Inclut: Implantation. Fixation du jeu pour enfants.
Critère pour le métré: Nombre d'unités prévues, selon documentation graphique du Projet.
Critère pour le mémoire: On mesurera le nombre d'unités réellement exécutées selon les spécifications du Projet.

| Code | U | Désignation | Quantité | Prix | Montant |
|---|---|---|---|---|---|
| mt50spl105b | U | Fixation composée d'une cheville chimique, d'une rondelle et d'une vis en acier. (matériau) | 8.000 | 54.17 | 433.36 |
| mt52jig050a | U | Toboggan de plaques en polyéthylène haute densité, rampe en polyéthylène, barre de sécurité et échelons en polyuréthane avec noyau en acier, pour enfant de 2 à 6 ans, avec zone d sécurité de 16,00 m² et 1,00 m de hauteur libre de chute, avec éléments de fixation. Selon NF EN 1176-1 et NF EN 1176-3. (matériau) | 1.000 | 21937.62 | 21937.62 |
| op00tal010 |  | Perceuse. | 1.000 | 0.00 | 0.00 |
| op00ato010 |  | Tournevis. | 1.000 | 0.00 | 0.00 |
| mo041 | h | Compagnon professionnel III/CP2 VRD espaces publics. (main-d'œuvre) | 3.025 | 57.66 | 174.42 |
| mo087 | h | Ouvrier professionnel II/OP VRD espaces publics. (main-d'œuvre) | 3.025 | 51.29 | 155.15 |
| % | % | Frais de chantier des unités d'ouvrage | 2 % | 22700.55 | 454.01 |
|  |  | Coûts directs |  |  | 23154.56 |
