# Poubelle canine

- Propriété du fichier: CYPE INGENIEROS, S.A.
- Format: FIEBDC-3/2002
- Zone géographique: Maroc
- Devise: MAD
- Coûts indirects: 3.00 %
- Frais généraux: 13.00 %
- Bénéfice: 6.00 %
- TVA: 20.00 %

## M Mobilier urbain

### MC Aménagements canins

#### MCP Propreté canine

**MCP010** U Poubelle canine.
Poubelle pour ramassage spécifique d'excréments canins, de 90 cm de hauteur et 60 l de capacité, avec corps en tôle en acier galvanisé de 2 mm d'épaisseur, finition laquée et couvercle avec anse avec serrure de fixation, avec distributeur de deux rouleaux de sacs gants de capacité 100 unités chacun, fixée à une surface support avec éléments d'ancrage.
Critère d'évaluation économique: Le prix ne comprend pas la surface support.
Inclut: Implantation. Montage. Suppression et nettoyage du matériau excédant.
Critère pour le métré: Nombre d'unités prévues, selon documentation graphique du Projet.
Critère pour le mémoire: On mesurera le nombre d'unités réellement exécutées selon les spécifications du Projet.

| Code | U | Désignation | Quantité | Prix | Montant |
|---|---|---|---|---|---|
| mt52moc010a | U | Poubelle pour ramassage spécifique d'excréments canins, de 90 cm de hauteur et 60 l de capacité, avec corps en tôle en acier galvanisé de 2 mm d'épaisseur, finition laquée et couvercle avec anse avec serrure de fixation, avec distributeur de deux rouleaux de sacs gants de capacité 100 unités chacun, y compris texte et pictogramme indicatif de son utilisation, grille de ventilation et boulons d'ancrage. (matériau) | 1.000 | 14787.58 | 14787.58 |
| mt09reh330 | kg | Mortier de résine époxy avec sable de silice, à durcissement rapide, pour remplissage des ancrages. (matériau) | 0.200 | 60.78 | 12.16 |
| mo041 | h | Compagnon professionnel III/CP2 VRD espaces publics. (main-d'œuvre) | 0.339 | 57.66 | 19.55 |
| mo087 | h | Ouvrier professionnel II/OP VRD espaces publics. (main-d'œuvre) | 0.339 | 51.29 | 17.39 |
| % | % | Frais de chantier des unités d'ouvrage | 2 % | 14836.68 | 296.73 |
|  |  | Coûts directs |  |  | 15133.41 |
