# Lampadaire avec mât métallique

- Propriété du fichier: CYPE INGENIEROS, S.A.
- Format: FIEBDC-3/2002
- Zone géographique: Maroc
- Devise: MAD
- Coûts indirects: 3.00 %
- Frais généraux: 13.00 %
- Bénéfice: 6.00 %
- TVA: 20.00 %

## M Mobilier urbain

### ME Éclairage public

#### MEF Lampadaires

**MEF020** U Lampadaire avec mât métallique.
Lampadaire, modèle Rama Led "SANTA & COLE", de 4700 mm de hauteur, composé de mât cylindrique en aluminium anodisé, de 127 mm de diamètre et 2 luminaires rectangulaires à la même hauteur en aluminium anodisé, de 35 W de puissance maximum, de 1163x200x98 mm, avec optique à haut rendement de technologie led et 24 DEL de 1,5 W, classe de protection I, degré de protection IP66. Comprend le dé de fondation réalisé en béton massif BCN: CPJ-CEM II/A 32,5 - P - B 20 - 15/25 - E: 1 - NA - P 18-305, les accessoires et les éléments d'ancrage. Totalement monté, connecté et testé.
Critère d'évaluation économique: Le prix ne comprend pas l'excavation.
Inclut: Réalisation de la fondation en béton massif. Préparation de la surface d'appui. Fixation de la colonne. Mise en place des luminaires. Connexion. Nettoyage de l'élément.
Critère pour le métré: Nombre d'unités prévues, selon documentation graphique du Projet.
Critère pour le mémoire: On mesurera le nombre d'unités réellement exécutées selon les spécifications du Projet.

| Code | U | Désignation | Quantité | Prix | Montant |
|---|---|---|---|---|---|
| mt10hmf040aaeg | m³ | Béton non armé prêt à l'emploi BCN: CPJ-CEM II/A 32,5 - P - B 20 - 15/25 - E: 1 - NA - P 18-305. (matériau) | 0.254 | 726.70 | 184.58 |
| mt34syc015jv | U | Lampadaire, modèle Rama Led "SANTA & COLE", de 4700 mm de hauteur, composé de mât cylindrique en aluminium anodisé, de 127 mm de diamètre et 2 luminaires rectangulaires à la même hauteur en aluminium anodisé, de 35 W de puissance maximum, de 1163x200x98 mm, avec optique à haut rendement de technologie led et 24 DEL de 1,5 W, classe de protection I, degré de protection IP66, y compris la plaque base et les boulons d'ancrage. (matériau) | 1.000 | 42849.41 | 42849.41 |
| mq07cce010a | h | Camion avec nacelle élévatrice à bras articulé de 16 m de hauteur maximale de travail et 260 kg de charge maximale. (matériel) | 0.385 | 189.22 | 72.85 |
| mo020 | h | Compagnon professionnel III/CP2 construction. (main-d'œuvre) | 0.363 | 57.66 | 20.93 |
| mo113 | h | Ouvrier d'exécution I/OE1 construction. (main-d'œuvre) | 0.242 | 48.31 | 11.69 |
| mo003 | h | Compagnon professionnel III/CP2 électricien. (main-d'œuvre) | 0.605 | 59.53 | 36.02 |
| mo102 | h | Ouvrier professionnel II/OP électricien. (main-d'œuvre) | 0.605 | 51.22 | 30.99 |
| % | % | Frais de chantier des unités d'ouvrage | 2 % | 43206.47 | 864.13 |
|  |  | Coûts directs |  |  | 44070.60 |
