# Lampadaire avec mât métallique

- Propriété du fichier: CYPE INGENIEROS, S.A.
- Format: FIEBDC-3/2002
- Zone géographique: Maroc
- Devise: MAD
- Coûts indirects: 3.00 %
- Frais généraux: 13.00 %
- Bénéfice: 6.00 %
- TVA: 20.00 %

## M Mobilier urbain

### ME Éclairage public

#### MEF Lampadaires

**MEF020** U Lampadaire avec mât métallique.
Lampadaire, modèle Rama Led "SANTA & COLE", de 6200 mm de hauteur, composé de mât cylindrique en aluminium anodisé, de 127 mm de diamètre et 1 luminaire rectangulaire en aluminium anodisé, de 50 W de puissance maximum, de 1163x200x98 mm, avec optique à haut rendement de technologie led et 48 DEL de 1 W, classe de protection I, degré de protection IP66. Comprend le dé de fondation réalisé en béton massif BCN: CPJ-CEM II/A 32,5 - P - B 20 - 15/25 - E: 1 - NA - P 18-305, les accessoires et les éléments d'ancrage. Totalement monté, connecté et testé.
Critère d'évaluation économique: Le prix ne comprend pas l'excavation.
Inclut: Réalisation de la fondation en béton massif. Préparation de la surface d'appui. Fixation de la colonne. Mise en place du luminaire. Connexion. Nettoyage de l'élément.
Critère pour le métré: Nombre d'unités prévues, selon documentation graphique du Projet.
Critère pour le mémoire: On mesurera le nombre d'unités réellement exécutées selon les spécifications du Projet.

| Code | U | Désignation | Quantité | Prix | Montant |
|---|---|---|---|---|---|
| mt10hmf040aaeg | m³ | Béton non armé prêt à l'emploi BCN: CPJ-CEM II/A 32,5 - P - B 20 - 15/25 - E: 1 - NA - P 18-305. (matériau) | 0.448 | 726.70 | 325.56 |
| mt34syc015ms | U | Lampadaire, modèle Rama Led "SANTA & COLE", de 6200 mm de hauteur, composé de mât cylindrique en aluminium anodisé, de 127 mm de diamètre et 1 luminaire rectangulaire en aluminium anodisé, de 50 W de puissance maximum, de 1163x200x98 mm, avec optique à haut rendement de technologie led et 48 DEL de 1 W, classe de protection I, degré de protection IP66, y compris la plaque base et les boulons d'ancrage. (matériau) | 1.000 | 31455.52 | 31455.52 |
| mq07gte010a | h | Grue autopropulsée à bras télescopique avec une capacité d'élévation de 12 t et 20 m de hauteur maximale de travail. (matériel) | 0.220 | 488.50 | 107.47 |
| mq07cce010a | h | Camion avec nacelle élévatrice à bras articulé de 16 m de hauteur maximale de travail et 260 kg de charge maximale. (matériel) | 0.220 | 189.22 | 41.63 |
| mo020 | h | Compagnon professionnel III/CP2 construction. (main-d'œuvre) | 0.363 | 57.66 | 20.93 |
| mo113 | h | Ouvrier d'exécution I/OE1 construction. (main-d'œuvre) | 0.242 | 48.31 | 11.69 |
| mo003 | h | Compagnon professionnel III/CP2 électricien. (main-d'œuvre) | 0.605 | 59.53 | 36.02 |
| mo102 | h | Ouvrier professionnel II/OP électricien. (main-d'œuvre) | 0.605 | 51.22 | 30.99 |
| % | % | Frais de chantier des unités d'ouvrage | 2 % | 32029.81 | 640.60 |
|  |  | Coûts directs |  |  | 32670.41 |
