# Potelet avec lumière, en fonte

- Propriété du fichier: CYPE INGENIEROS, S.A.
- Format: FIEBDC-3/2002
- Zone géographique: Maroc
- Devise: MAD
- Coûts indirects: 3.00 %
- Frais généraux: 13.00 %
- Bénéfice: 6.00 %
- TVA: 20.00 %

## M Mobilier urbain

### ME Éclairage public

#### MER Potelets avec lumière

**MER010** U Potelet avec lumière, en fonte.
Potelet modèle Finisterre "SANTA & COLE", placé au sol, de 810 mm de hauteur, composé de corps en fonte de fer avec protection anti-oxydante et finition peinte, de couleur noire, et diffuseur en verre moulé de résistance élevée, avec 4 DEL de 1 W, couleur blanche, classe de protection II, degré de protection IP55, fixée à une surface support (non comprise dans ce prix). Comprend l'implantation, éléments d'ancrage, les accessoires et la suppression et le nettoyage du matériau excédant.
Inclut: Implantation. Mise en place des éléments d'ancrage. Montage du potelet. Connexion. Suppression et nettoyage du matériau excédant.
Critère pour le métré: Nombre d'unités prévues, selon documentation graphique du Projet.
Critère pour le mémoire: On mesurera le nombre d'unités réellement exécutées selon les spécifications du Projet.

| Code | U | Désignation | Quantité | Prix | Montant |
|---|---|---|---|---|---|
| mt34syc400e | U | Potelet modèle Finisterre "SANTA & COLE", pour placer au sol, de 810 mm de hauteur, composé de corps en fonte de fer avec protection anti-oxydante et finition peinte, de couleur noire, et diffuseur en verre moulé de résistance élevée, avec 4 DEL de 1 W, couleur blanche, classe de protection II, degré de protection IP55, y compris les boulons d'ancrage. (matériau) | 1.000 | 13846.98 | 13846.98 |
| mt09reh330 | kg | Mortier de résine époxy avec sable de silice, à durcissement rapide, pour remplissage des ancrages. (matériau) | 0.200 | 60.78 | 12.16 |
| mo020 | h | Compagnon professionnel III/CP2 construction. (main-d'œuvre) | 0.242 | 57.66 | 13.95 |
| mo077 | h | Ouvrier professionnel II/OP construction. (main-d'œuvre) | 0.242 | 51.29 | 12.41 |
| mo003 | h | Compagnon professionnel III/CP2 électricien. (main-d'œuvre) | 0.242 | 59.53 | 14.41 |
| mo102 | h | Ouvrier professionnel II/OP électricien. (main-d'œuvre) | 0.242 | 51.22 | 12.40 |
| % | % | Frais de chantier des unités d'ouvrage | 2 % | 13912.31 | 278.25 |
|  |  | Coûts directs |  |  | 14190.56 |
