# Plateforme de traverses

- Propriété du fichier: CYPE INGENIEROS, S.A.
- Format: FIEBDC-3/2002
- Zone géographique: Maroc
- Devise: MAD
- Coûts indirects: 3.00 %
- Frais généraux: 13.00 %
- Bénéfice: 6.00 %
- TVA: 20.00 %

## M Mobilier urbain

### MQ Équipements sportifs

#### MQB Circuit vélo

**MQB040** U Plateforme de traverses.
Plateforme de traverses pour vélos, en bois de pin sylvestre, traité en autoclave, avec classe d'emploi 4 selon NF EN 335, terminée avec un vernis protecteur, de 4,00x0,90x0,15 m, avec visserie en acier galvanisé, cachée et protégée avec des caches-vis de sécurité, avec zone d sécurité de 28,00 m², fixée à une base de béton BCN: CPJ-CEM II/A 32,5 - P - B 20 - 15/25 - E: 1 - NA - P 18-305. Comprend l'implantation, excavation manuelle du terrain et la fixation de l'équipement pour vélos. Totalement montée et testée par l'entreprise installatrice.
Inclut: Implantation. Excavation avec des moyens manuels. Bétonnage de la base d'appui. Fixation de l'équipement pour vélos.
Critère pour le métré: Nombre d'unités prévues, selon documentation graphique du Projet.
Critère pour le mémoire: On mesurera le nombre d'unités réellement exécutées selon les spécifications du Projet.

| Code | U | Désignation | Quantité | Prix | Montant |
|---|---|---|---|---|---|
| mt10hmf040aaeg | m³ | Béton non armé prêt à l'emploi BCN: CPJ-CEM II/A 32,5 - P - B 20 - 15/25 - E: 1 - NA - P 18-305. (matériau) | 0.600 | 729.18 | 437.51 |
| mt52bic040a | U | Plateforme de traverses pour vélos, en bois de pin sylvestre, traité en autoclave, avec classe d'emploi 4 selon NF EN 335, terminée avec un vernis protecteur, de 4,00x0,90x0,15 m, avec visserie en acier galvanisé, cachée et protégée avec des caches-vis de sécurité, avec zone d sécurité de 28,00 m², y compris éléments de fixation. (matériau) | 1.000 | 24375.14 | 24375.14 |
| op00tal010 |  | Perceuse. | 1.000 | 0.00 | 0.00 |
| op00ato010 |  | Tournevis. | 1.000 | 0.00 | 0.00 |
| mo041 | h | Compagnon professionnel III/CP2 VRD espaces publics. (main-d'œuvre) | 7.261 | 57.66 | 418.67 |
| mo087 | h | Ouvrier professionnel II/OP VRD espaces publics. (main-d'œuvre) | 10.891 | 51.29 | 558.60 |
| % | % | Frais de chantier des unités d'ouvrage | 2 % | 25789.92 | 515.80 |
|  |  | Coûts directs |  |  | 26305.72 |
