# But de handball ou de football en salle

- Propriété du fichier: CYPE INGENIEROS, S.A.
- Format: FIEBDC-3/2002
- Zone géographique: Maroc
- Devise: MAD
- Coûts indirects: 3.00 %
- Frais généraux: 13.00 %
- Bénéfice: 6.00 %
- TVA: 20.00 %

## M Mobilier urbain

### MQ Équipements sportifs

#### MQG Jeux sportifs

**MQG060** U But de handball ou de football en salle.
But déplaçable de handball ou football salle de 3 m de base et 2 m de hauteur constitué de: poteaux et barre transversale de section carrée de 80x80 mm, d'acier, finition avec vernis de polyuréthane, en bandes blanches et rouges, base de tube de section circulaire de 33 mm de diamètre et filet en polyéthylène avec cordes de 4 mm de diamètre avec supports en polyamide pour fixation du filet au but, mise en place avec cheville chimique, rondelle et vis.
Critère d'évaluation économique: Le prix ne comprend pas la surface support.
Inclut: Implantation. Mise en place.
Critère pour le métré: Nombre d'unités prévues, selon documentation graphique du Projet.
Critère pour le mémoire: On mesurera le nombre d'unités réellement exécutées selon les spécifications du Projet.

| Code | U | Désignation | Quantité | Prix | Montant |
|---|---|---|---|---|---|
| mt52dep270B | U | But déplaçable de handball ou football salle de 3 m de base et 2 m de hauteur constitué de: poteaux et barre transversale de section carrée de 80x80 mm, d'acier, finition avec vernis de polyuréthane, en bandes blanches et rouges, base de tube de section circulaire de 33 mm de diamètre et filet en polyéthylène avec cordes de 4 mm de diamètre avec supports en polyamide pour fixation du filet au but, comprend la platine anti-renversement pour visser le tube sur la surface support. (matériau) | 1.000 | 6630.04 | 6630.04 |
| mt50spl105b | U | Fixation composée d'une cheville chimique, d'une rondelle et d'une vis en acier. (matériau) | 0.340 | 54.17 | 18.42 |
| mo011 | h | Compagnon professionnel III/CP2 monteur. (main-d'œuvre) | 0.303 | 64.20 | 19.45 |
| mo080 | h | Ouvrier professionnel II/OP monteur. (main-d'œuvre) | 0.303 | 55.31 | 16.76 |
| % | % | Frais de chantier des unités d'ouvrage | 2 % | 6684.67 | 133.69 |
|  |  | Coûts directs |  |  | 6818.36 |
