# Essai sur briques apparentes

- Propriété du fichier: CYPE INGENIEROS, S.A.
- Format: FIEBDC-3/2002
- Zone géographique: Maroc
- Devise: MAD
- Coûts indirects: 3.00 %
- Frais généraux: 13.00 %
- Bénéfice: 6.00 %
- TVA: 20.00 %

## Q Contrôle de qualité et essais

### QL Matériaux céramiques

#### QLL Briques

**QLL020** U Essai sur briques apparentes.
Essais à réaliser en laboratoire accrédité dans le domaine technique correspondant, sur un échantillon de brique apparente en terre cuite, pris sur chantier, pour la détermination des caractéristiques suivantes: tolérance dimensionnelle, forme et aspect selon NF EN 772-16.
Inclut: Déplacement sur chantier. Prise d'échantillons. Réalisation des essais. Rédaction d'un rapport des résultats des essais réalisés.
Critère pour le métré: Essai à réaliser, selon documentation du Plan de contrôle de qualité.

| Code | U | Désignation | Quantité | Prix | Montant |
|---|---|---|---|---|---|
| mt49des010 | U | Répercussion de déplacement sur site pour la prise d'échantillons. (matériau) | 1.000 | 7.28 | 7.28 |
| mt49lch020 | U | Prise sur chantier d'échantillons de briques en terre cuite, dont le poids ne dépasse pas 50 kg. (matériau) | 1.000 | 302.17 | 302.17 |
| mt49lch090 | U | Essai pour déterminer la tolérance dimensionnelle, forme et aspect d'un échantillon de briques en terre cuite, selon NF EN 772-16. (matériau) | 1.000 | 978.61 | 978.61 |
| mt49lch030 | U | Rapport des résultats des essais réalisés sur un échantillon de briques en terre cuite. (matériau) | 1.000 | 945.15 | 945.15 |
| % | % | Frais de chantier des unités d'ouvrage | 2 % | 2233.21 | 44.66 |
|  |  | Coûts directs |  |  | 2277.87 |
