# Système S d'un filet de sécurité pour la protection de grandes trémies horizontales

- Propriété du fichier: CYPE INGENIEROS, S.A.
- Format: FIEBDC-3/2002
- Zone géographique: Maroc
- Devise: MAD
- Coûts indirects: 3.00 %
- Frais généraux: 13.00 %
- Bénéfice: 6.00 %
- TVA: 20.00 %

## S Sécurité et santé

### SC Équipements de protection collective

#### SCH Protections des ouvertures horizontales dans des structures

**SCH060** m² Système S d'un filet de sécurité pour la protection de grandes trémies horizontales.
Système S de filet de sécurité, pour couvrir des trémies horizontales de surface comprise entre 250 et 500 m², constitué de: filet de sécurité NF EN 1263-1 S A2 M100 D M, de polyamide de haute ténacité, noué, de couleur blanche, ancré au plancher tous les 50 cm avec des crochets métalliques. Comprend corde de liaison en polypropylène, pour unir les filets.
Critère pour le métré: Surface du vide horizontale, mesurée selon Plan général de coordination en matière de sécurité et de protection de la santé.
Critère pour le mémoire: La surface mesurée sera celle réellement montée selon spécifications d'Étude ou d'Étude Basique de Sécurité et Santé.

| Code | U | Désignation | Quantité | Prix | Montant |
|---|---|---|---|---|---|
| mt50sph010aa | m² | Filet de sécurité NF EN 1263-1 S A2 M100 D M, de polyamide de haute ténacité, noué, de couleur blanche. Corde de filet de calibre 4,5 mm. Énergie du filet A2 (entre 2,2 et 4,4 kJ). Configuration du filet en losange, avec ralingue en polypropylène de 16 mm de diamètre. (matériau) | 1.409 | 26.44 | 37.25 |
| mt50spr170b | m | Corde de liaison NF EN 1263-1 O en polypropylène de haute ténacité, avec traitement aux rayons UV, D=8 mm et charge de rupture supérieure à 7,5 kN. (matériau) | 0.512 | 1.98 | 1.01 |
| mt50spr020a | U | Crochet métallique, D=12 mm, pour le montage de filet horizontal. (matériau) | 0.441 | 14.31 | 6.31 |
| mo119 | h | Compagnon professionnel III/CP2 Sécurité et Santé. (main-d'œuvre) | 0.242 | 57.66 | 13.95 |
| mo120 | h | Ouvrier Sécurité et Santé. (main-d'œuvre) | 0.242 | 48.31 | 11.69 |
| % | % | Frais de chantier des unités d'ouvrage | 2 % | 70.21 | 1.40 |
|  |  | Coûts directs |  |  | 71.61 |
