# Système antichute

- Propriété du fichier: CYPE INGENIEROS, S.A.
- Format: FIEBDC-3/2002
- Zone géographique: Maroc
- Devise: MAD
- Coûts indirects: 3.00 %
- Frais généraux: 13.00 %
- Bénéfice: 6.00 %
- TVA: 20.00 %

## S Sécurité et santé

### SI Équipements de protection individuelle

#### SID Chutes de hauteur

**SID010** U Système antichute.
Système antichute composé d'un connecteur basique (classe B) qui permet d'assembler le système avec un dispositif de ancrage, amortissable en 4 utilisations; d'un dispositif antichute glissante sur ligne d'ancrage flexible avec fonction de blocage automatique et un système de guide, amortissable en 4 utilisations; une corde en fibre de longueur fixe comme élément d'attache, amortissable en 4 utilisations; d'un absorbeur d'énergie chargé de dissiper l'énergie cinétique développée durant une chute depuis une hauteur déterminée, amortissable en 4 utilisations et d'un harnais antichute avec un point d'attache constitué de bandes, d'éléments d'ajustement et de boucles, disposés et ajustés de façon adéquate sur le corps d'une personne pour la retenir lors d'une chute et après l'arrêt de celle-ci, amortissable en 4 utilisations.
Critère d'évaluation économique: Le prix ne comprend pas le dispositif d'ancrage pour assembler le système antichute.
Critère pour le métré: Nombre d'unités prévues, selon Plan général de coordination en matière de sécurité et de protection de la santé.
Critère pour le mémoire: On mesurera le nombre d'unités réellement fournies selon spécifications d'Étude ou d'Étude Basique de Sécurité et Santé.

| Code | U | Désignation | Quantité | Prix | Montant |
|---|---|---|---|---|---|
| mt50epd010d | U | Connecteur basique (classe B), EPI de catégorie III, selon NF EN 362, respectant toutes les réquisitions de sécurité selon le Décret nº 92-765, le Décret nº 92-766 et le Décret nº 92-768, du 29 juillet 1992. (matériau) | 0.250 | 205.43 | 51.36 |
| mt50epd011d | U | Dispositif antichute glissante sur ligne d'ancrage flexible, EPI de catégorie III, selon NF EN 353-2, NF EN 363, NF EN 364 et NF EN 365, respectant toutes les réquisitions de sécurité selon le Décret nº 92-765, le Décret nº 92-766 et le Décret nº 92-768, du 29 juillet 1992. (matériau) | 0.250 | 1163.33 | 290.83 |
| mt50epd012ad | U | Corde en fibre comme élément d'amarrage, de longueur fixe, EPI de catégorie III, selon NF EN 354, respectant toutes les réquisitions de sécurité selon le Décret nº 92-765, le Décret nº 92-766 et le Décret nº 92-768, du 29 juillet 1992. (matériau) | 0.250 | 869.58 | 217.40 |
| mt50epd013d | U | Absorbeur d'énergie, EPI de catégorie III, selon NF EN 355, respectant toutes les réquisitions de sécurité selon le Décret nº 92-765, le Décret nº 92-766 et le Décret nº 92-768, du 29 juillet 1992. (matériau) | 0.250 | 1241.01 | 310.25 |
| mt50epd014d | U | Harnais antichute, avec un point d'attache, EPI de catégorie III, selon NF EN 361, NF EN 363, NF EN 364 et NF EN 365, respectant toutes les réquisitions de sécurité selon le Décret nº 92-765, le Décret nº 92-766 et le Décret nº 92-768, du 29 juillet 1992. (matériau) | 0.250 | 386.15 | 96.54 |
| % | % | Frais de chantier des unités d'ouvrage | 2 % | 966.38 | 19.33 |
|  |  | Coûts directs |  |  | 985.71 |
