# Chaîne de délimitation

- Propriété du fichier: CYPE INGENIEROS, S.A.
- Format: FIEBDC-3/2002
- Zone géographique: Maroc
- Devise: MAD
- Coûts indirects: 3.00 %
- Frais généraux: 13.00 %
- Bénéfice: 6.00 %
- TVA: 20.00 %

## S Sécurité et santé

### SS Signalisation de chantier

#### SSB Balisage

**SSB040** m Chaîne de délimitation.
Chaîne de délimitation d'une zone de danger composée de chaînons de polyéthylène haute densité, de 53x21x6 mm de diamètre, couleur rouge et blanche, amortissable en 10 utilisations, fixée tous les 3 m à poteaux de PVC, de 90 cm de hauteur et 50 mm de diamètre, couleur rouge et blanche, avec base remplissable et crochets de fixation de chaîne de délimitation, amortissables en 10 utilisations. Comprend sable utilisé pour le lestage des pièces, la maintenance dans des conditions sûres durant toute la période de temps requise et le démontage.
Inclut: Mise en place des poteaux. Mise en place du matériau de lestage. Mise en place de la chaîne. Démontage postérieur. Transport jusqu'au lieu de stockage ou retrait à la benne.
Critère pour le métré: Longueur mesurée selon Plan général de coordination en matière de sécurité et de protection de la santé.
Critère pour le mémoire: La longueur mesurée sera celle réellement montée selon spécifications d'Étude ou d'Étude Basique de Sécurité et Santé.

| Code | U | Désignation | Quantité | Prix | Montant |
|---|---|---|---|---|---|
| mt50bal065a | m | Chaîne de délimitation d'une zone de danger composée de chaînons de polyéthylène haute densité, de 53x21x6 mm de diamètre, couleur rouge et blanche. (matériau) | 0.100 | 21.80 | 2.18 |
| mt50bal060a | U | Poteau de PVC, de 90 cm de hauteur et 50 mm de diamètre, couleur rouge et blanche, avec base remplissable et crochets de fixation de chaîne de délimitation. (matériau) | 0.047 | 286.20 | 13.45 |
| mt01ara010a | m³ | Sable avec granulométrie de 0 à 5 mm de diamètre, propre. (matériau) | 0.002 | 154.79 | 0.31 |
| mo120 | h | Ouvrier Sécurité et Santé. (main-d'œuvre) | 0.121 | 48.31 | 5.85 |
| % | % | Frais de chantier des unités d'ouvrage | 2 % | 21.79 | 0.44 |
|  |  | Coûts directs |  |  | 22.23 |
