# Revêtement avec des pièces irrégulières de pierre naturelle

- Propriété du fichier: CYPE INGENIEROS, S.A.
- Format: FIEBDC-3/2002
- Zone géographique: Maroc
- Devise: MAD
- Coûts indirects: 3.00 %
- Frais généraux: 13.00 %
- Bénéfice: 6.00 %
- TVA: 20.00 %

## V Voiries

### VP Revêtement de sols extérieurs

#### VPA Pavés et dalles

**VPA070** m² Revêtement avec des pièces irrégulières de pierre naturelle.
Revêtement avec pièces irrégulières en ardoise, d'entre 3 et 4 cm d'épaisseur, finition naturelle, posé avec du mortier de ciment M-5 et jointoyé avec le même matériau. Comprend la préparation préalable des pierres, les coupes, les arrêts des bords, la réalisation des rencontres avec d'autres matériaux, les joints et le nettoyage final.
Inclut: Préparation de la surface support. Préparation des pièces. Mise en place des pièces. Jointoiement. Nettoyage.
Critère pour le métré: Surface mesurée en projection horizontale, selon documentation graphique du Projet.
Critère pour le mémoire: On mesurera, en projection horizontale, la surface réellement exécutée selon les spécifications du Projet.

| Code | U | Désignation | Quantité | Prix | Montant |
|---|---|---|---|---|---|
| mt19cir010c | m² | Pièces irrégulières en ardoise, d'entre 3 et 4 cm d'épaisseur, finition naturelle. (matériau) | 1.050 | 408.06 | 428.46 |
| mt09mor010c | m³ | Mortier de ciment CEM II/B-P 32,5 N type M-5, confectionné sur site avec 250 kg/m³ de ciment et une proportion en volume 1/6. (matériau) | 0.030 | 1397.13 | 41.91 |
| mt08aaa010a | m³ | Eau. (matériau) | 0.020 | 18.18 | 0.36 |
| op00sie030 |  | Scie à disque de diamant, pour table de travail, à coupe humide. | 1.000 | 0.00 | 0.00 |
| op00tal010 |  | Perceuse. | 1.000 | 0.00 | 0.00 |
| mo022 | h | Compagnon professionnel III/CP2 poseur de pierre naturelle. (main-d'œuvre) | 0.605 | 57.66 | 34.88 |
| mo060 | h | Ouvrier professionnel II/OP poseur de pierre naturelle. (main-d'œuvre) | 0.605 | 51.29 | 31.03 |
| mo113 | h | Ouvrier d'exécution I/OE1 construction. (main-d'œuvre) | 0.121 | 48.31 | 5.85 |
| % | % | Frais de chantier des unités d'ouvrage | 2 % | 542.49 | 10.85 |
|  |  | Coûts directs |  |  | 553.34 |
