# Joint périphérique de dilatation dans un revêtement de sol continu en béton

- Propriété du fichier: CYPE INGENIEROS, S.A.
- Format: FIEBDC-3/2002
- Zone géographique: Maroc
- Devise: MAD
- Coûts indirects: 3.00 %
- Frais généraux: 13.00 %
- Bénéfice: 6.00 %
- TVA: 20.00 %

## V Voiries

### VP Revêtement de sols extérieurs

#### VPB Béton

**VPB040** m Joint périphérique de dilatation dans un revêtement de sol continu en béton.
Joint périphérique de dilatation de 10 mm de largeur et 100 mm de profondeur, dans un revêtement de sol continu en béton, avec film en mousse de polyéthylène à la liaison du revêtement de sol avec les parements qui délimitent son périmètre et avec tous les éléments constructifs intégrés dans sa surface, tels que les poteaux, les écoulements, les regards et les murs.
Inclut: Implantation des joints. Découpes des films. Mise en place du film en mousse de polyéthylène.
Critère pour le métré: Longueur mesurée selon documentation graphique du Projet.
Critère pour le mémoire: On mesurera la longueur réellement exécutée selon les spécifications du Projet.

| Code | U | Désignation | Quantité | Prix | Montant |
|---|---|---|---|---|---|
| mt16pnc021b | m² | Film de mousse de polyéthylène de haute densité, de 10 mm d'épaisseur; fournissant une réduction du niveau global de pression au bruit de choc de 20 dB. (matériau) | 0.105 | 53.45 | 5.61 |
| mo113 | h | Ouvrier d'exécution I/OE1 construction. (main-d'œuvre) | 0.061 | 48.31 | 2.95 |
| % | % | Frais de chantier des unités d'ouvrage | 2 % | 8.56 | 0.17 |
|  |  | Coûts directs |  |  | 8.73 |
