# Couverture protectrice et drainante d'anneau périphérique d'un tronc d'arbre

- Propriété du fichier: CYPE INGENIEROS, S.A.
- Format: FIEBDC-3/2002
- Zone géographique: Maroc
- Devise: MAD
- Coûts indirects: 3.00 %
- Frais généraux: 13.00 %
- Bénéfice: 6.00 %
- TVA: 20.00 %

## V Voiries

### VP Revêtement de sols extérieurs

#### VPD Drainants

**VPD040** m² Couverture protectrice et drainante d'anneau périphérique d'un tronc d'arbre.
Couverture protectrice et drainante d'anneau périphérique d'un tronc d'arbre pour permettre sa croissance, effectuée via extension de mortier réalisé "in situ" à base de résine époxy bicomposant et granulés de liège naturel, issu de panneaux recyclés, sans additifs, couleur noire, de granulométrie comprise entre 3 et 5 mm, densité entre 72 et 80 kg/m³ et conductivité thermique 0,043 W/(mK), avec des moyens manuels, jusqu'à former une couche uniforme d'épaisseur minimale 20 mm.
Inclut: Extension de la couche de protection.
Critère pour le métré: Surface mesurée selon documentation graphique du Projet.
Critère pour le mémoire: On mesurera la surface réellement exécutée selon les spécifications du Projet.

| Code | U | Désignation | Quantité | Prix | Montant |
|---|---|---|---|---|---|
| mt16fso010ef | m³ | Granulés de liège naturel, issu de panneaux recyclés, sans additifs, couleur noire, de granulométrie comprise entre 3 et 5 mm, densité entre 72 et 80 kg/m³ et conductivité thermique 0,043 W/(mK). (matériau) | 0.012 | 2695.21 | 32.34 |
| mt47pcd020a | kg | Résine époxy bicomposant. (matériau) | 1.000 | 800.61 | 800.61 |
| op00tal020 |  | Malaxeur électrique. | 1.000 | 0.00 | 0.00 |
| mo040 | h | Compagnon professionnel III/CP2 jardinier. (main-d'œuvre) | 0.605 | 57.66 | 34.88 |
| mo086 | h | Ouvrier professionnel II/OP jardinier. (main-d'œuvre) | 0.605 | 51.29 | 31.03 |
| % | % | Frais de chantier des unités d'ouvrage | 2 % | 898.86 | 17.98 |
|  |  | Coûts directs |  |  | 916.84 |
