# Marque routière transversale

- Propriété du fichier: CYPE INGENIEROS, S.A.
- Format: FIEBDC-3/2002
- Zone géographique: Maroc
- Devise: MAD
- Coûts indirects: 3.00 %
- Frais généraux: 13.00 %
- Bénéfice: 6.00 %
- TVA: 20.00 %

## V Voiries

### VS Signalisation routière

#### VSH Signalisation horizontale

**VSH020** m Marque routière transversale.
Application mécanique avec un appareil de traçage manuel de peinture plastique pour extérieur, à base de résines acryliques, couleur blanche, finition satiné, texture lisse, pour marque routière transversale discontinue, de 40 cm de largeur, pour ligne de cédez le passage. Comprend les microsphères de verre, pour obtenir effet rétro-réfléchissant à sec.
Inclut: Balayage avec une balayeuse mécanique. Prémarquage. Application mécanique du mélange avec un appareil de traçage manuel.
Critère pour le métré: Longueur mesurée selon documentation graphique du Projet.
Critère pour le mémoire: On mesurera, à bande courante, la longueur réellement exécutée selon les spécifications du Projet.

| Code | U | Désignation | Quantité | Prix | Montant |
|---|---|---|---|---|---|
| mt27mvp010e | l | Peinture plastique pour extérieur, à base de résines acryliques, couleur blanche, finition satiné, texture lisse (matériau) | 0.080 | 185.11 | 14.81 |
| mt27mvh100a | kg | Microsphères de verre. (matériau) | 0.053 | 17.54 | 0.93 |
| mq11bar010 | h | Balayeuse remorquée avec moteur auxiliaire. (matériel) | 0.001 | 593.44 | 0.59 |
| mq08war010a | h | Machine manuelle, pour peinture de marques routières sur la chaussée. (matériel) | 0.006 | 299.07 | 1.79 |
| mo041 | h | Compagnon professionnel III/CP2 VRD espaces publics. (main-d'œuvre) | 0.023 | 57.66 | 1.33 |
| mo087 | h | Ouvrier professionnel II/OP VRD espaces publics. (main-d'œuvre) | 0.012 | 51.29 | 0.62 |
| % | % | Frais de chantier des unités d'ouvrage | 2 % | 20.07 | 0.40 |
|  |  | Coûts directs |  |  | 20.47 |
