# Séparateur d'une piste cyclable

- Propriété du fichier: CYPE INGENIEROS, S.A.
- Format: FIEBDC-3/2002
- Zone géographique: Maroc
- Devise: MAD
- Coûts indirects: 3.00 %
- Frais généraux: 13.00 %
- Bénéfice: 6.00 %
- TVA: 20.00 %

## V Voiries

### VS Signalisation routière

#### VSR Réducteurs de vitesse et séparateurs de voies

**VSR010** U Séparateur d'une piste cyclable.
Séparateur d'une piste cyclable, en plastique recyclé à 100%, de 82x21x13 cm, de couleur jaune, avec 6 bandes réfléchissantes. Comprend les ancrages chimiques pour la fixation du séparateur sur le revêtement existant.
Inclut: Implantation. Mise en place sur le revêtement de sol existant et fixation à celui-ci.
Critère pour le métré: Nombre d'unités prévues, selon documentation graphique du Projet.
Critère pour le mémoire: On mesurera le nombre d'unités réellement mises en place selon les spécifications du Projet.

| Code | U | Désignation | Quantité | Prix | Montant |
|---|---|---|---|---|---|
| mt52svi010g | U | Séparateur d'une piste cyclable, en plastique recyclé à 100%, de 82x21x13 cm, de couleur jaune, avec 6 bandes réfléchissantes. (matériau) | 1.000 | 429.46 | 429.46 |
| mt26aaq010c | U | Ancrage chimique composé de résine et tige filetée en acier galvanisé qualité 5.8, selon NF EN ISO 898-1; avec écrou et rondelle, de 12 mm de diamètre. (matériau) | 4.000 | 41.71 | 166.84 |
| mo041 | h | Compagnon professionnel III/CP2 VRD espaces publics. (main-d'œuvre) | 0.242 | 62.19 | 15.05 |
| mo087 | h | Ouvrier professionnel II/OP VRD espaces publics. (main-d'œuvre) | 0.484 | 55.31 | 26.77 |
| % | % | Frais de chantier des unités d'ouvrage | 2 % | 638.12 | 12.76 |
|  |  | Coûts directs |  |  | 650.88 |
