# Pré-installation d'un compteur d'arrosage

- Propriété du fichier: CYPE INGENIEROS, S.A.
- Format: FIEBDC-3/2002
- Zone géographique: Maroc
- Devise: MAD
- Coûts indirects: 3.00 %
- Frais généraux: 13.00 %
- Bénéfice: 6.00 %
- TVA: 20.00 %

## X Réseaux divers

### XD Distribution d'eau

#### XDA Arrosage

**XDA040** U Pré-installation d'un compteur d'arrosage.
Pré-installation d'un compteur d'arrosage de 3/4" DN 20 mm, placé dans une niche, connecté à la branche d'arrivée et à la branche d'approvisionnement et de distribution, constituée de deux vannes d'isolement à opercule en laiton fondu; robinet de purge et clapet de non retour. Comprend cadre et couvercle en fonte ductile pour accès et les produits complémentaires. Totalement montée, connectée et testée.
Critère d'évaluation économique: Le prix ne comprend pas le compteur.
Inclut: Implantation. Mise en place et fixation des accessoires et des pièces spéciales.
Critère pour le métré: Nombre d'unités prévues, selon documentation graphique du Projet.
Critère pour le mémoire: On mesurera le nombre d'unités réellement exécutées selon les spécifications du Projet.

| Code | U | Désignation | Quantité | Prix | Montant |
|---|---|---|---|---|---|
| mt37svc010c | U | Vanne à opercule en laiton fondu, à visser, de 3/4". (matériau) | 2.000 | 68.59 | 137.18 |
| mt37sgl010b | U | Robinet de purge de 20 mm. (matériau) | 1.000 | 70.36 | 70.36 |
| mt37svr010b | U | Clapet de non retour en laiton à visser de 3/4". (matériau) | 1.000 | 76.07 | 76.07 |
| mt37aar010a | U | Cadre et couvercle en fonte ductile de 30x30 cm, selon la Compagnie Fournisseur. (matériau) | 1.000 | 203.28 | 203.28 |
| mt37www010 | U | Produits complémentaires pour installations de plomberie. (matériau) | 1.000 | 16.31 | 16.31 |
| mo008 | h | Compagnon professionnel III/CP2 plombier. (main-d'œuvre) | 1.065 | 59.53 | 63.40 |
| mo107 | h | Ouvrier professionnel II/OP plombier. (main-d'œuvre) | 0.532 | 51.22 | 27.25 |
| % | % | Frais de chantier des unités d'ouvrage | 4 % | 593.85 | 23.75 |
|  |  | Coûts directs |  |  | 617.60 |
