# Tube en PVC

- Propriété du fichier: CYPE INGENIEROS, S.A.
- Format: FIEBDC-3/2002
- Zone géographique: Maroc
- Devise: MAD
- Coûts indirects: 3.00 %
- Frais généraux: 13.00 %
- Bénéfice: 6.00 %
- TVA: 20.00 %

## X Réseaux divers

### XD Distribution d'eau

#### XDP Eau potable

**XDP060** m Tube en PVC.
Tube en polychlorure de vinyle orienté (PVC-O), de 90 mm de diamètre extérieur, PN=12,5 atm et 1,6 mm d'épaisseur, pour adduction et distribution, couleur bleue RAL 5015, pour assemblage par coupe avec joint élastique en EPDM. Comprend les joints en caoutchouc et le lubrifiant pour montage.
Critère d'évaluation économique: Le prix comprend les équipements, la machinerie et les matériels nécessaires pour le déplacement et la disposition des éléments sur chantier.
Inclut: Implantation du parcours de la tuyauterie. Descente et mise en place des tubes dans le fond de la tranchée. Montage, connexion et contrôle de son bon fonctionnement.
Critère pour le métré: Longueur mesurée selon documentation graphique du Projet.
Critère pour le mémoire: On mesurera la longueur réellement exécutée selon les spécifications du Projet.

| Code | U | Désignation | Quantité | Prix | Montant |
|---|---|---|---|---|---|
| mt37tvq030aa | m | Tube en polychlorure de vinyle orienté (PVC-O), de 90 mm de diamètre extérieur, PN=12,5 atm et 1,6 mm d'épaisseur, pour adduction et distribution, couleur bleue RAL 5015, pour assemblage par coupe avec joint élastique en EPDM, selon ISO 16422, y compris les joints en caoutchouc. (matériau) | 1.000 | 67.80 | 67.80 |
| mt11ade100a | kg | Lubrifiant pour union via un joint élastique de tubes et d'accessoires. (matériau) | 0.002 | 244.44 | 0.49 |
| mq04cag010a | h | Camion grue jusqu'à 6 t de charge maximale. (matériel) | 0.022 | 492.97 | 10.85 |
| mo008 | h | Compagnon professionnel III/CP2 plombier. (main-d'œuvre) | 0.067 | 59.53 | 3.99 |
| mo107 | h | Ouvrier professionnel II/OP plombier. (main-d'œuvre) | 0.067 | 51.22 | 3.43 |
| % | % | Frais de chantier des unités d'ouvrage | 2 % | 86.56 | 1.73 |
|  |  | Coûts directs |  |  | 88.29 |
